# Barrera de protección frente al radón sobre radier ventilado, con complejos multicapa

- Propiedad del archivo: CYPE Ingenieros S.A.
- Formato: FIEBDC-3/2016
- Programa: Generador de precios de la construcción. CYPE Ingenieros, S.A.
- Fecha: 30/05/2025
- Ámbito geográfico: Chile
- Divisa: CHL
- Costes indirectos: 3 %
- Gastos generales: 13 %
- Beneficio industrial: 6 %
- IVA: 19 %

## N Aislamientos e imprimaciones

### NO Protección frente al radón

#### NOV Radieres ventiladas

**NOV030** m² Barrera de protección frente al radón sobre radier ventilado, con complejos multicapa.
Barrera de protección frente al radón sobre radier ventilado, en terreno con nivel de referencia de exposición al radón 300 Bq/m³, con complejo multicapa, de 4 mm de espesor, 0,3 kg/m² de masa superficial, formado por dos láminas de espuma de polietileno reticulado y dos láminas de aluminio, y coeficiente de difusión frente al gas radón 1x10-13 m²/s, no adherida. Colocación en obra: con solapes en la cara superior del radier ventilada. Incluso cinta adhesiva de doble cara, para el sellado de solapes.
Incluye: Limpieza y preparación de la superficie. Colocación del complejo multicapa. Resolución de puntos singulares.
Criterio de medición de proyecto: Superficie medida según documentación gráfica de Proyecto.
Criterio de medición de obra: Se medirá la superficie realmente ejecutada según especificaciones de Proyecto, incluyendo las entregas y los solapes.

| Código | Ud | Descripción | Rendimiento | Precio | Importe |
|---|---|---|---|---|---|
| mt16pti010a | m² | Complejo multicapa, de 4 mm de espesor, 0,3 kg/m² de masa superficial, formado por dos láminas de espuma de polietileno reticulado y dos láminas de aluminio, y coeficiente de difusión frente al gas radón 1x10-13 m²/s. (material) | 1.1 | 7990.31 | 8789.341 |
| mt16pti100a | m | Cinta adhesiva de doble cara, de goma butílica, de 6 mm de espesor y 6 mm de anchura. (material) | 1 | 74.1 | 74.100 |
| mo029 | h | Maestro 1ª aplicador de membranas impermeabilizantes. (mano de obra) | 0.068 | 8689.02 | 590.853 |
| mo067 | h | Ayudante aplicador de membranas impermeabilizantes. (mano de obra) | 0.114 | 6494.86 | 740.414 |
| % | % | Herramientas | 2 % | 10194.708 | 203.894 |
|  |  | Costes directos |  |  | 10398.602 |

Residuos:
- colocación: mt16pti010a; factor de residuo 0.0694867

## Recursos

**mt16pti010a** m² Complejo multicapa
Datos técnicos: Coste energético 42.221 MJ; Emisión de CO2 2.207 kg; Código LER 17 09 04; Masa del elemento 0.3 kg; Volumen 0.0002 m3
Residuos:
- embalaje: re170203 Plástico. (componente de residuo); rendimiento 0.05 kg; Código LER 17 02 03; Masa del elemento 1 kg; Volumen 0.001667 m3

**mt16pti100a** m Cinta adhesiva de doble cara, de goma butílica, de 6 mm de espesor y 6 mm de anchura
Datos técnicos: Coste energético 3.820 MJ; Emisión de CO2 0.166 kg
