# Lucarna de placas translúcidas, en azotea

- Propiedad del archivo: CYPE Ingenieros S.A.
- Formato: FIEBDC-3/2016
- Programa: Generador de precios de la construcción. CYPE Ingenieros, S.A.
- Fecha: 17/05/2024
- Ámbito geográfico: Chile
- Divisa: CHL
- Costes indirectos: 3 %
- Gastos generales: 13 %
- Beneficio industrial: 6 %
- IVA: 19 %

## Q Cubiertas

### QL Lucarnas

#### QLL De placas translúcidas sintéticas

**QLL010** m² Lucarna de placas translúcidas, en azotea.
Lucarna a dos aguas en azotea, con plancha de polimetacrilato de metilo, de 3 mm de espesor, incolora. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpm010a | m² | Plancha de polimetacrilato de metilo, de 3 mm de espesor, incolora. (material) | 1.05 | 27390.9 | 28760.445 |
| mt21lpm020 | m | Kit de accesorios de fijación, para planchas de polimetacrilato de metilo, en lucarnas, formado por piezas de anclaje, elementos de remate, juntas de estanqueidad y tornillos autorroscantes. (material) | 0.2 | 1551.54 | 310.308 |
| mt22www050a | Ud | Cartucho de 300 ml de silicona neutra oxímica, de elasticidad permanente y curado rápido, color blanco, rango de temperatura de trabajo de -60 a 150°C, con resistencia a los rayos UV, dureza Shore A aproximada de 22, según ISO 868 y elongación a rotura >= 800%, según ISO 8339. (material) | 0.2 | 3064.15 | 612.830 |
| mo011 | h | Maestro 1ª montador. (mano de obra) | 0.284 | 8556.75 | 2430.117 |
| mo080 | h | Ayudante montador. (mano de obra) | 0.284 | 6224.8 | 1767.843 |
| % | % | Herramientas | 2 % | 33881.543 | 677.631 |
|  |  | Costes directos |  |  | 34559.174 |

Residuos:
- colocación: mt22www050a; factor de residuo 0.06

## Recursos

**mt21lpm010a** m² Plancha de polimetacrilato de metilo, de 3 mm de espesor, incolora
Datos técnicos: Coste energético 348.800 MJ; Emisión de CO2 17.367 kg
Residuos:
- embalaje: re150101 Envases de papel y cartón. (componente de residuo); rendimiento 0.06 kg; Código LER 15 01 01; Masa del elemento 1 kg; Volumen 0.001333 m3

**mt22www050a** Ud Cartucho de 300 ml de silicona neutra oxímica
Datos técnicos: Coste energético 61.288 MJ; Emisión de CO2 2.605 kg; Código LER 17 09 04; Masa del elemento 0.3 kg; Volumen 0.0002 m3
Residuos:
- embalaje: re170203 Plástico. (componente de residuo); rendimiento 0.1 kg; Código LER 17 02 03; Masa del elemento 1 kg; Volumen 0.001667 m3
