# Remate de peldaño con revestimiento de caucho, de linóleo o vinílico, mediante perfil preformado

- Propiedad del archivo: CYPE Ingenieros S.A.
- Formato: FIEBDC-3/2016
- Programa: Generador de precios de la construcción. CYPE Ingenieros, S.A.
- Fecha: 30/05/2025
- Ámbito geográfico: Chile
- Divisa: CHL
- Costes indirectos: 3 %
- Gastos generales: 13 %
- Beneficio industrial: 6 %
- IVA: 19 %

## R Revestimientos

### RE Peldaños

#### REA Remates

**REA040** m Remate de peldaño con revestimiento de caucho, de linóleo o vinílico, mediante perfil preformado.
Remate de peldaño con revestimiento de caucho, de linóleo o vinílico, mediante perfil de aluminio anodizado, imitación metal cromado, acabado cepillado, antideslizante, "SCHLÜTER-SYSTEMS", de 3 mm de altura, con perforaciones para su fijación, fijado mecánicamente.
Incluye: Limpieza y preparación de la superficie soporte. Replanteo. Corte, colocación y fijación del perfil.
Criterio de medición de proyecto: Longitud medida según documentación gráfica de Proyecto.
Criterio de medición de obra: Se medirá la longitud realmente ejecutada según especificaciones de Proyecto.

| Código | Ud | Descripción | Rendimiento | Precio | Importe |
|---|---|---|---|---|---|
| mt18jrs770aaa1 | m | Perfil de aluminio anodizado, imitación metal cromado, acabado cepillado, antideslizante, "SCHLÜTER-SYSTEMS", de 3 mm de altura, con perforaciones para su fijación, suministrado en barras de 2,5 m de longitud, para remate de peldaño con revestimiento de caucho, de linóleo y vinílicos, con elementos de fijación. (material) | 1.05 | 7039.15 | 7391.108 |
| mo023 | h | Maestro 1ª colocador de piso. (mano de obra) | 0.057 | 8689.02 | 495.274 |
| % | % | Herramientas | 2 % | 7886.382 | 157.728 |
|  |  | Costes directos |  |  | 8044.110 |

Residuos:
- colocación: mt18jrs770aaa1; factor de residuo 0.048

## Recursos

**mt18jrs770aaa1** m Perfil de aluminio anodizado
Datos técnicos: Coste energético 25.630 MJ; Emisión de CO2 1.925 kg; Código LER 17 04 02; Masa del elemento 0.22 kg; Volumen 0.000147 m3
Residuos:
- embalaje: re170203 Plástico. (componente de residuo); rendimiento 0.005 kg; Código LER 17 02 03; Masa del elemento 1 kg; Volumen 0.001667 m3
