# Pintura anticarbonatación

- Propiedad del archivo: CYPE Ingenieros S.A.
- Formato: FIEBDC-3/2016
- Programa: Generador de precios de la construcción. CYPE Ingenieros, S.A.
- Fecha: 04/10/2024
- Ámbito geográfico: Chile
- Divisa: CHL
- Costes indirectos: 3 %
- Gastos generales: 13 %
- Beneficio industrial: 6 %
- IVA: 19 %

## R Revestimientos

### RL Tratamientos superficiales de protección

#### RLB Anticarbonatación

**RLB010** m² Pintura anticarbonatación.
Aplicación manual de dos manos de revestimiento elástico a base de resinas acrílicas en dispersión acuosa, color blanco, acabado mate, textura lisa, (rendimiento: 0,2 kg/m² cada mano), para la protección del hormigón o mortero frente a la carbonatación y ambientes agresivos contaminados.
Incluye: Limpieza de la superficie soporte. Aplicación de una mano de fondo y una mano de acabado.
Criterio de medición de proyecto: Superficie medida según documentación gráfica de Proyecto.
Criterio de medición de obra: Se medirá la superficie realmente ejecutada según especificaciones de Proyecto.

| Código | Ud | Descripción | Rendimiento | Precio | Importe |
|---|---|---|---|---|---|
| mt27tsb010ma | kg | Revestimiento elástico a base de resinas acrílicas en dispersión acuosa, color blanco, acabado mate, textura lisa, impermeable al dióxido de carbono y permeable al vapor de agua, para la protección de hormigón o mortero, frente a la carbonatación y ambientes agresivos contaminados. (material) | 0.4 | 3728.74 | 1491.496 |
| mo038 | h | Maestro 1ª pintor. (mano de obra) | 0.171 | 8324.16 | 1423.431 |
| mo076 | h | Ayudante pintor. (mano de obra) | 0.171 | 6222.52 | 1064.051 |
| % | % | Herramientas | 2 % | 3978.978 | 79.580 |
|  |  | Costes directos |  |  | 4058.558 |

Residuos:
- colocación: mt27tsb010ma; factor de residuo 0.034841

## Recursos

**mt27tsb010ma** kg Revestimiento elástico a base de resinas acrílicas en dispersión acuosa
Datos técnicos: Coste energético 75.527 MJ; Emisión de CO2 2.872 kg; Código LER 17 09 04; Masa del elemento 1 kg; Volumen 0.000667 m3
Residuos:
- embalaje: re170203 Plástico. (componente de residuo); rendimiento 0.003 kg; Código LER 17 02 03; Masa del elemento 1 kg; Volumen 0.001667 m3
