# Trampilla para trasdosado de placas de yeso laminado. Sistema "KNAUF"

- Propiedad del archivo: CYPE Ingenieros S.A.
- Formato: FIEBDC-3/2016
- Programa: Generador de precios de la construcción. CYPE Ingenieros, S.A.
- Fecha: 17/05/2024
- Ámbito geográfico: Chile
- Divisa: CHL
- Costes indirectos: 3 %
- Gastos generales: 13 %
- Beneficio industrial: 6 %
- IVA: 19 %

## R Revestimientos

### RR Sistema de construcción en seco en paramentos verticales

#### RRY De placas de yeso laminado

**RRY021** Ud Trampilla para trasdosado de placas de yeso laminado. Sistema "KNAUF".
Trampilla de registro gama Metálica, Metálica con llave, sistema E101 "KNAUF", de 600x600 mm, formada por marco de aluminio y puerta de aluminio, para trasdosado de placas de yeso laminado. Incluso accesorios de montaje.
Criterio de valoración económica: El precio incluye la resolución de encuentros y puntos singulares.
Incluye: Marcado y corte de la placa de yeso laminado. Colocación de la trampilla.
Criterio de medición de proyecto: Número de unidades previstas, según documentación gráfica de Proyecto.
Criterio de medición de obra: Se medirá el número de unidades realmente colocadas según especificaciones de Proyecto.

| Código | Ud | Descripción | Rendimiento | Precio | Importe |
|---|---|---|---|---|---|
| mt12ppk060cabaae | Ud | Trampilla de registro gama Metálica, Metálica con llave, sistema E101 "KNAUF", de 600x600 mm, formada por marco de aluminio y puerta de aluminio. (material) | 1 | 20494.13 | 20494.130 |
| mo053 | h | Maestro 1ª montador de prefabricados interiores. (mano de obra) | 0.114 | 8556.75 | 975.470 |
| mo100 | h | Ayudante montador de mamparas y sistemas de placas. (mano de obra) | 0.114 | 6224.8 | 709.627 |
| % | % | Herramientas | 2 % | 22179.227 | 443.585 |
|  |  | Costes directos |  |  | 22622.812 |

Residuos:
- colocación: mt12ppk060cabaae; factor de residuo 0.024

## Recursos

**mt12ppk060cabaae** Ud Trampilla de registro gama Metálica
Datos técnicos: Coste energético 865.029 MJ; Emisión de CO2 63.651 kg; Código LER 17 04 02; Masa del elemento 7.72 kg; Volumen 0.005147 m3
Residuos:
- embalaje: re170203 Plástico. (componente de residuo); rendimiento 0.008 kg; Código LER 17 02 03; Masa del elemento 1 kg; Volumen 0.001667 m3
