# Tratamiento de acabado superficial en obra de piso interior de terrazo

- Propiedad del archivo: CYPE Ingenieros S.A.
- Formato: FIEBDC-3/2016
- Programa: Generador de precios de la construcción. CYPE Ingenieros, S.A.
- Fecha: 04/10/2024
- Ámbito geográfico: Chile
- Divisa: CHL
- Costes indirectos: 3 %
- Gastos generales: 13 %
- Beneficio industrial: 6 %
- IVA: 19 %

## R Revestimientos

### RS Pisos

#### RSC De terrazo

**RSC030** m² Tratamiento de acabado superficial en obra de piso interior de terrazo.
Abrillantado mecánico en obra de piso interior de terrazo, con muelas de 400 o superior, previa aplicación de líquido cristalizador.
Incluye: Aplicación del líquido cristalizador. Abrillantado. Repaso de los rincones de difícil acceso.
Criterio de medición de proyecto: Superficie medida según documentación gráfica de Proyecto.
Criterio de medición de obra: Se medirá la superficie realmente ejecutada según especificaciones de Proyecto.

| Código | Ud | Descripción | Rendimiento | Precio | Importe |
|---|---|---|---|---|---|
| mt18tsm110a | l | Líquido cristalizador, de color blanco, con pH de 2,5, para tratamiento superficial de cristalizado y abrillantado, en pisos de piedra natural o de terrazo. (material) | 0.125 | 14168.04 | 1771.005 |
| mq08war155 | h | Abrillantadora para el cristalizado o el abrillantado de pisos de piedra natural o de terrazo, con plato de lana de acero o esponja sintética. (maquinaria) | 0.15 | 1579.29 | 236.894 |
| mo037 | h | Maestro 1ª pulidor de pisos. (mano de obra) | 0.171 | 8324.16 | 1423.431 |
| % | % | Herramientas | 2 % | 3431.330 | 68.627 |
|  |  | Costes directos |  |  | 3499.957 |
