# Piso continuo interior decorativo de terrazo en sitio, con mortero a base de resina epoxi

- Propiedad del archivo: CYPE Ingenieros S.A.
- Formato: FIEBDC-3/2016
- Programa: Generador de precios de la construcción. CYPE Ingenieros, S.A.
- Fecha: 30/05/2025
- Ámbito geográfico: Chile
- Divisa: CHL
- Costes indirectos: 3 %
- Gastos generales: 13 %
- Beneficio industrial: 6 %
- IVA: 19 %

## R Revestimientos

### RS Pisos

#### RSC De terrazo

**RSC100** m² Piso continuo interior decorativo de terrazo en sitio, con mortero a base de resina epoxi.
Piso continuo interior decorativo de terrazo en sitio, de 8 mm de espesor, resistencia al deslizamiento media, realizado sobre superficie soporte de mortero de cemento o de hormigón. IMPRIMACIÓN: imprimación epoxi de dos componentes, sin disolventes, aplicada con rodillo, 0,5 kg/m². CAPA DE MORTERO: mortero epoxi de dos componentes, a base de resinas epoxi, cargas minerales y árido de mármol, de granulometría comprendida entre 3 y 8 mm, aplicado con llana, 31,75 kg/m². CAPA DE SELLADO: sellador, a base de polímeros elastoméricos, transparente, aplicado con abrillantadora, 0,15 l/m².
Criterio de valoración económica: El precio no incluye la superficie soporte ni la ejecución de las juntas.
Incluye: Replanteo y marcado de niveles. Aplicación de la capa de imprimación. Preparación del mortero. Vaciado y extendido de la capa de mortero. Desbastado o rebaje. Planificado o pulido basto. Afinado. Lavado del piso. Aplicación de la capa de sellado. Limpieza final de la superficie acabada.
Criterio de medición de proyecto: Superficie medida en proyección horizontal, según documentación gráfica de Proyecto.
Criterio de medición de obra: Se medirá, en proyección horizontal, la superficie realmente ejecutada según especificaciones de Proyecto.

| Código | Ud | Descripción | Rendimiento | Precio | Importe |
|---|---|---|---|---|---|
| mt28mct010a | kg | Imprimación epoxi de dos componentes, sin disolventes, para mejorar la adherencia de los soportes de mortero de cemento y de hormigón, para aplicar con rodillo. (material) | 0.5 | 9904.47 | 4952.235 |
| mt28mct020a | kg | Mortero epoxi de dos componentes, a base de resinas epoxi, cargas minerales y árido de mármol, de granulometría comprendida entre 3 y 8 mm, para pisos continuos de terrazo en sitio, para aplicar con llana. (material) | 31.75 | 2506.28 | 79574.390 |
| mt28mct040a | l | Sellador, a base de polímeros elastoméricos, transparente, con resistencia al deslizamiento media, para pisos continuos de terrazo en sitio, para aplicar con abrillantadora. (material) | 0.15 | 25933.91 | 3890.087 |
| mq08war151 | h | Pulidora de alta velocidad para pisos de terrazo en sitio, compuesta por platos giratorios a los que se acoplan una serie de muelas abrasivas diamantadas. (maquinaria) | 0.4 | 2721.78 | 1088.712 |
| mq08war156 | h | Abrillantadora de alta velocidad para pisos de terrazo en sitio, con plato de esponja sintética. (maquinaria) | 0.3 | 4918.88 | 1475.664 |
| mo020 | h | Maestro 1ª construcción. (mano de obra) | 0.796 | 8689.02 | 6916.460 |
| mo113 | h | Jornal construcción. (mano de obra) | 0.455 | 6257.69 | 2847.249 |
| mo037 | h | Maestro 1ª pulidor de pisos. (mano de obra) | 0.455 | 8689.02 | 3953.504 |
| mo075 | h | Ayudante pulidor de pisos. (mano de obra) | 0.341 | 6494.86 | 2214.747 |
| % | % | Herramientas | 2 % | 106913.048 | 2138.261 |
|  |  | Costes directos |  |  | 109051.309 |

Residuos:
- colocación: mt28mct010a; factor de residuo 0.03
- colocación: mt28mct020a; factor de residuo 0.051245

## Recursos

**mt28mct010a** kg Imprimación epoxi de dos componentes
Datos técnicos: Coste energético 75.527 MJ; Emisión de CO2 2.872 kg; Código LER 17 09 04; Masa del elemento 1 kg; Volumen 0.000667 m3
Residuos:
- embalaje: re170203 Plástico. (componente de residuo); rendimiento 0.003 kg; Código LER 17 02 03; Masa del elemento 1 kg; Volumen 0.001667 m3

**mt28mct020a** kg Mortero epoxi de dos componentes
Datos técnicos: Coste energético 15.053 MJ; Emisión de CO2 0.575 kg; Código LER 17 09 04; Masa del elemento 1 kg; Volumen 0.000667 m3
Residuos:
- embalaje: re170203 Plástico; rendimiento 0.003 kg
