# Cielo falso continuo de paneles de lana de roca

- Propiedad del archivo: CYPE Ingenieros S.A.
- Formato: FIEBDC-3/2016
- Programa: Generador de precios de la construcción. CYPE Ingenieros, S.A.
- Fecha: 30/05/2025
- Ámbito geográfico: Chile
- Divisa: CHL
- Costes indirectos: 3 %
- Gastos generales: 13 %
- Beneficio industrial: 6 %
- IVA: 19 %

## R Revestimientos

### RT Cielos falsos en interiores

#### RTH Continuos, de fibras minerales

**RTH010** m² Cielo falso continuo de paneles de lana de roca.
Cielo falso continuo suspendido, situado a una altura menor de 4 m, constituido por: ESTRUCTURA: estructura metálica de acero galvanizado de perfiles en C 28/60/28; PANELES: paneles acústicos autosoportantes de lana de roca volcánica, compuestos por módulos de 1200x1200x40 mm, con la cara vista revestida con un velo de color blanco y la cara trasera revestida con un contravelo con resistencia al desgaste, acabado en color blanco. Incluso fijaciones para el anclaje de los perfiles, pasta de secado en polvo, pasta de juntas, cinta de juntas, enlucido y accesorios de montaje.
Incluye: Replanteo de los ejes de la estructura metálica. Señalética de los puntos de anclaje a la losa o elemento soporte. Nivelación y suspensión de los perfiles primarios y secundarios de la estructura. Corte de los paneles. Fijación de los paneles. Resolución de encuentros y puntos singulares. Tratamiento de juntas. Aplicación del enlucido.
Criterio de medición de proyecto: Superficie medida entre paramentos, según documentación gráfica de Proyecto, sin descontar huecos para instalaciones.
Criterio de medición de obra: Se medirá la superficie realmente ejecutada según especificaciones de Proyecto, sin descontar huecos para instalaciones.

| Código | Ud | Descripción | Rendimiento | Precio | Importe |
|---|---|---|---|---|---|
| mt16par150ab | m² | Panel acústico autosoportante de lana de roca volcánica, Euroclase A2-s1, d0 de reacción al fuego, compuesto por módulos de 1200x1200x40 mm, con la cara vista revestida con un velo de color blanco y la cara trasera revestida con un contravelo, con resistencia al desgaste. (material) | 1.05 | 163188.11 | 171347.516 |
| mt12fpg080d | m | Perfil en C 28/60/28, de acero galvanizado tipo DX51D+Z140. (material) | 1.7 | 1571.98 | 2672.366 |
| mt12fta010a | Ud | Arandela de fijación. (material) | 0.7 | 267.46 | 187.222 |
| mt12fta020a | Ud | Roseta de fijación. (material) | 4.85 | 1509.75 | 7322.288 |
| mt12fta030a | m | Cinta de juntas, de 40 mm de anchura. (material) | 1.7 | 123.08 | 209.236 |
| mt12fta045a | kg | Pasta de secado en polvo. (material) | 0.55 | 8967.39 | 4932.065 |
| mt12fta040a | kg | Pasta de juntas. (material) | 0.35 | 8231.65 | 2881.078 |
| mt12fta050a | kg | Enlucido color blanco. (material) | 1.1 | 17243.62 | 18967.982 |
| mo015 | h | Maestro 1ª montador de cielos falsos. (mano de obra) | 0.227 | 8929.75 | 2027.053 |
| mo082 | h | Ayudante montador de cielos falsos. (mano de obra) | 0.227 | 6494.86 | 1474.333 |
| % | % | Herramientas | 2 % | 212021.139 | 4240.423 |
|  |  | Costes directos |  |  | 216261.562 |

Residuos:
- colocación: mt16par150ab; factor de residuo 0.024
- colocación: mt12fpg080d Perfil en C 28/60/28, de acero galvanizado tipo DX51D+Z140; factor de residuo 0.014987
- colocación: mt12fta030a Cinta de juntas, de 40 mm de anchura; factor de residuo 0.044
- colocación: mt12fta045a Pasta de secado en polvo; factor de residuo 0.0075
- colocación: mt12fta040a Pasta de juntas; factor de residuo 0.0075
- colocación: mt12fta050a Enlucido color blanco; factor de residuo 0.015

## Recursos

**mt16par150ab** m² Panel acústico autosoportante de lana de roca volcánica
Datos técnicos: Coste energético 350.034 MJ; Emisión de CO2 9.164 kg; Código LER 17 06 04; Masa del elemento 6 kg; Volumen 0.01 m3
Residuos:
- embalaje: re170203 Plástico. (componente de residuo); rendimiento 0.034 kg; Código LER 17 02 03; Masa del elemento 1 kg; Volumen 0.001667 m3

**mt12fpg080d** m Perfil en C 28/60/28, de acero galvanizado tipo DX51D+Z140
Datos técnicos: Coste energético 72.160 MJ; Emisión de CO2 2.215 kg; Código LER 17 04 05; Masa del elemento 0.54 kg; Volumen 0.000257 m3
Residuos:
- embalaje: re170203 Plástico; rendimiento 0.006 kg

**mt12fta030a** m Cinta de juntas, de 40 mm de anchura
Datos técnicos: Coste energético 20.508 MJ; Emisión de CO2 0.460 kg; Código LER 17 02 03; Masa del elemento 0.11 kg; Volumen 0.000183 m3
Residuos:
- embalaje: re170201 Madera. (componente de residuo); rendimiento 0.04 kg; Código LER 17 02 01; Masa del elemento 1 kg; Volumen 0.000909 m3

**mt12fta045a** kg Pasta de secado en polvo
Datos técnicos: Coste energético 13.573 MJ; Emisión de CO2 0.475 kg; Código LER 17 08 02; Masa del elemento 1 kg; Volumen 0.001 m3
Residuos:
- embalaje: re170203 Plástico; rendimiento 0.028 kg

**mt12fta040a** kg Pasta de juntas
Datos técnicos: Coste energético 13.573 MJ; Emisión de CO2 0.475 kg; Código LER 17 08 02; Masa del elemento 1 kg; Volumen 0.001 m3
Residuos:
- embalaje: re170203 Plástico; rendimiento 0.028 kg

**mt12fta050a** kg Enlucido color blanco
Datos técnicos: Coste energético 3.634 MJ; Emisión de CO2 0.174 kg; Código LER 17 08 02; Masa del elemento 1 kg; Volumen 0.001 m3
Residuos:
- embalaje: re150101 Envases de papel y cartón. (componente de residuo); rendimiento 0.014 kg; Código LER 15 01 01; Masa del elemento 1 kg; Volumen 0.001333 m3
- embalaje: re170201 Madera; rendimiento 0.001 kg
- embalaje: re170203 Plástico; rendimiento 0.003 kg
