# Tope para puerta interior. Colocación en el suelo

- Propiedad del archivo: CYPE Ingenieros S.A.
- Formato: FIEBDC-3/2016
- Programa: Generador de precios de la construcción. CYPE Ingenieros, S.A.
- Fecha: 17/05/2024
- Ámbito geográfico: Chile
- Divisa: CHL
- Costes indirectos: 3 %
- Gastos generales: 13 %
- Beneficio industrial: 6 %
- IVA: 19 %

## S Señalética y equipamiento

### SD Protecciones

#### SDO Protectores para puertas

**SDO010** Ud Tope para puerta interior. Colocación en el suelo.
Tope para puerta interior, tipo bola, para colocación en el suelo, color marrón, fijado mediante adhesivo de poliuretano.
Incluye: Replanteo. Montaje y fijación.
Criterio de medición de proyecto: Número de unidades previstas, según documentación gráfica de Proyecto.
Criterio de medición de obra: Se medirá el número de unidades realmente colocadas según especificaciones de Proyecto.

| Código | Ud | Descripción | Rendimiento | Precio | Importe |
|---|---|---|---|---|---|
| mt53pdi050bc | Ud | Tope para puerta interior, tipo bola, para colocación en el suelo, color marrón. (material) | 1 | 1380.58 | 1380.580 |
| mt47adc110a | kg | Adhesivo especial de poliuretano bicomponente. (material) | 0.005 | 3190.16 | 15.951 |
| mo080 | h | Ayudante montador. (mano de obra) | 0.057 | 6224.8 | 354.814 |
| % | % | Herramientas | 2 % | 1751.345 | 35.027 |
|  |  | Costes directos |  |  | 1786.372 |

Residuos:
- colocación: mt47adc110a Adhesivo especial de poliuretano bicomponente; factor de residuo 0.038685

## Recursos

**mt53pdi050bc** Ud Tope para puerta interior, tipo bola, para colocación en el suelo, color marrón
Datos técnicos: Coste energético 1.976 MJ; Emisión de CO2 0.157 kg
Residuos:
- embalaje: re150101 Envases de papel y cartón. (componente de residuo); rendimiento 0.072 kg; Código LER 15 01 01; Masa del elemento 1 kg; Volumen 0.001333 m3

**mt47adc110a** kg Adhesivo especial de poliuretano bicomponente
Datos técnicos: Coste energético 144.471 MJ; Emisión de CO2 7.014 kg; Código LER 17 09 04; Masa del elemento 1 kg; Volumen 0.000667 m3
Residuos:
- embalaje: re170203 Plástico. (componente de residuo); rendimiento 0.003 kg; Código LER 17 02 03; Masa del elemento 1 kg; Volumen 0.001667 m3
