# Sistema de recogida y elevación de aguas residuales

- Propiedad del archivo: CYPE Ingenieros S.A.
- Formato: FIEBDC-3/2016
- Programa: Generador de precios de la construcción. CYPE Ingenieros, S.A.
- Fecha: 30/05/2025
- Ámbito geográfico: Chile
- Divisa: CHL
- Costes indirectos: 3 %
- Gastos generales: 13 %
- Beneficio industrial: 6 %
- IVA: 19 %

## U Urbanización interior del lote

### UA Alcantarillado

#### UAB Bombas de achique

**UAB020** Ud Sistema de recogida y elevación de aguas residuales.
Sistema de elevación de aguas limpias o ligeramente cargadas, con estanque de polietileno de 250 l, bomba sumergible, potencia nominal del motor de 0,38 kW, alimentación monofásica (230V/50Hz), altura de elevación entre 0 y 7 m, caudal máximo 10 m³/h, con una entrada de 110 mm de diámetro, una salida de impulsión de 1 1/2", tapa de registro y regulación automática por nivel. Incluso radier de hormigón simple.
Incluye: Replanteo. Colocación y fijación del depósito, bombas, tuberías y accesorios.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.1 | 64670.42 | 6467.042 |
| mt37bcj010aa | Ud | Sistema de elevación de aguas limpias o ligeramente cargadas, con estanque de polietileno de 250 l, bomba sumergible, potencia nominal del motor de 0,38 kW, alimentación monofásica (230V/50Hz), altura de elevación entre 0 y 7 m, caudal máximo 10 m³/h, con una entrada de 110 mm de diámetro, una salida de impulsión de 1 1/2", tapa de registro y regulación automática por nivel. (material) | 1 | 744177.05 | 744177.050 |
| mo008 | h | Maestro 1ª gasfitero. (mano de obra) | 0.909 | 8929.75 | 8117.143 |
| mo107 | h | Ayudante gasfitero. (mano de obra) | 0.909 | 6483.02 | 5893.065 |
| mo003 | h | Maestro 1ª electricista. (mano de obra) | 0.568 | 8929.75 | 5072.098 |
| % | % | Herramientas | 2 % | 769726.398 | 15394.528 |
|  |  | Costes directos |  |  | 785120.926 |

Residuos:
- colocación: mt10hmf090fyeg; factor de residuo 0.00139927

## Recursos

**mt10hmf090fyeg** m³ Hormigón simple H30 (20) 20/6
Datos técnicos: Coste energético 2208.000 MJ; Emisión de CO2 253.000 kg; Código LER 17 01 01; Masa del elemento 2300 kg; Volumen 1.533333 m3
