# Piso continuo de hormigón tratado superficialmente con endurecedor o colorante, uso deportivo

- Propiedad del archivo: CYPE Ingenieros S.A.
- Formato: FIEBDC-3/2016
- Programa: Generador de precios de la construcción. CYPE Ingenieros, S.A.
- Fecha: 30/05/2025
- Ámbito geográfico: Chile
- Divisa: CHL
- Costes indirectos: 3 %
- Gastos generales: 13 %
- Beneficio industrial: 6 %
- IVA: 19 %

## U Urbanización interior del lote

### UD Pistas deportivas

#### UDH Pisos de hormigón

**UDH010** m² Piso continuo de hormigón tratado superficialmente con endurecedor o colorante, uso deportivo.
Piso continuo exterior para pista deportiva, de 10 cm de espesor, de hormigón con adición de fibras, realizado con hormigón H20 (20) 20/6, no expuesto a ciclos hielo-deshielo, exposición a sulfatos despreciable, sin requerimiento de permeabilidad, docilidad blanda, preparado en central, con cemento grado normal con un contenido de fibras sin función estructural, fibras de vidrio resistentes a los álcalis (AR) de 2 kg/m³, extendido y vibrado manual mediante regla vibrante; tratado superficialmente con imprimación reguladora de la absorción; capa de rodadura de 3 a 4 mm de espesor de mortero de cemento CEM I/45 R con áridos silíceos y aditivos, con un rendimiento aproximado de 1 kg/m², con acabado platachado mecánico; capa de acabado con pintura plástica a base de resinas acrílicas puras en emulsión acuosa, color rojo. Incluso panel de poliestireno expandido de 3 cm de espesor, para la ejecución de juntas de proyecto.
Criterio de valoración económica: El precio no incluye la base del radier.
Incluye: Preparación de la superficie de apoyo del hormigón. Replanteo de las juntas de construcción. Colocación de los elementos de relleno de las juntas. Tendido de niveles mediante toques, maestras de hormigón o reglas. Riego de la superficie base. Preparación del hormigón. Vaciado, extendido y vibrado del hormigón. Curado del hormigón. Formación de juntas de retracción mediante corte con sierra de disco. Sellado de juntas con masilla de poliuretano. Aplicación de la capa de imprimación. Ejecución del acabado superficial.
Criterio de medición de proyecto: Superficie medida según documentación gráfica de Proyecto.
Criterio de medición de obra: Se medirá la superficie realmente ejecutada según especificaciones de Proyecto.

| Código | Ud | Descripción | Rendimiento | Precio | Importe |
|---|---|---|---|---|---|
| mt08aaa010a | m³ | Agua. (material) | 0.018 | 924.2 | 16.636 |
| mt01arg000e | m³ | Arena cribada. (material) | 0.048 | 10855.37 | 521.058 |
| mt01arg001em | m³ | Árido grueso homogeneizado, de tamaño máximo 20 mm. (material) | 0.082 | 17750 | 1455.500 |
| mt08cem000e | kg | Cemento gris en sacos. (material) | 30.45 | 100.67 | 3065.402 |
| mt08fic020b | kg | Fibras de vidrio resistentes a los álcalis (AR), con un contenido mínimo de zirconio del 17,1%, de 13 mm de longitud y 13,5 micras de diámetro, con 100 filamentos por hebra unidos entre sí mediante adhesivo, límite elástico 74000 N/mm², resistencia a tracción 1620 MPa, para prevenir fisuras por retracción en elementos de hormigón. (material) | 0.2 | 5378.86 | 1075.772 |
| mt09moc005b | kg | Imprimación reguladora de la absorción, para la fijación de soportes disgregables y mejorar la adherencia de los soportes absorbentes. (material) | 0.2 | 4819.28 | 963.856 |
| mt47adh020 | m² | Revestimiento continuo constituido por aglomerado de cuarzo, cemento y colorante, de 3 a 4 mm de espesor, para acabado superficial de piso de pista deportiva. (material) | 1 | 3907.67 | 3907.670 |
| mt27pdj010f | l | Pintura plástica, acabado satinado, a base de resinas acrílicas puras emulsionadas en agua, color rojo, flexible, dura, resistente al agua y a la intemperie, para aplicar con brocha, rodillo o pistola, sin diluir. (material) | 0.356 | 8564.37 | 3048.916 |
| mt47adh022 | m | Poliestireno expandido en juntas de proyecto de pisos continuos de hormigón. (material) | 0.18 | 227.43 | 40.937 |
| mt15bas030b | Ud | Cartucho de masilla elastómera monocomponente a base de poliuretano, de color gris, de 600 ml, tipo F-25 HM según ISO 11600, de alta adherencia y de endurecimiento rápido, con elevadas propiedades elásticas, resistencia a la intemperie, al envejecimiento y a los rayos UV, apta para estar en contacto con agua potable, dureza Shore A aproximada de 35 y alargamiento en rotura > 600%, según ISO 11600. (material) | 0.6 | 7851.47 | 4710.882 |
| mq04dua020b | h | Dumper de descarga frontal de 2 t de carga útil. (maquinaria) | 0.019 | 6809.3 | 129.377 |
| mq06vib020 | h | Regla vibrante de 3 m. (maquinaria) | 0.016 | 3430.36 | 54.886 |
| mq06fra010 | h | Platacho mecánico de hormigón. (maquinaria) | 0.555 | 3724.18 | 2066.920 |
| mq06cor020 | h | Equipo para corte de juntas en radieres de hormigón. (maquinaria) | 0.1 | 6978.25 | 697.825 |
| mo041 | h | Maestro 1ª construcción de obra civil. (mano de obra) | 0.37 | 8689.02 | 3214.937 |
| mo087 | h | Ayudante construcción de obra civil. (mano de obra) | 0.478 | 6494.86 | 3104.543 |
| mo038 | h | Maestro 1ª pintor. (mano de obra) | 0.171 | 8689.02 | 1485.822 |
| mo076 | h | Ayudante pintor. (mano de obra) | 0.171 | 6494.86 | 1110.621 |
| mo113 | h | Jornal construcción. (mano de obra) | 0.119 | 6257.69 | 744.665 |
| mo112 | h | Jornal especializado de construcción. (mano de obra) | 0.125 | 6361.55 | 795.194 |
| % | % | Herramientas | 2 % | 32211.419 | 644.228 |
|  |  | Costes directos |  |  | 32855.647 |

Residuos:
- colocación: mt01arg000e Arena cribada; factor de residuo 0.003
- colocación: mt01arg001em Árido grueso homogeneizado, de tamaño máximo 20 mm; factor de residuo 0.00664488
- colocación: mt08cem000e Cemento gris en sacos; factor de residuo 0.0063
- colocación: mt09moc005b; factor de residuo 0.03
- colocación: mt47adh020; factor de residuo 0.07
- colocación: mt27pdj010f; factor de residuo 0.0275
- colocación: mt47adh022 Poliestireno expandido en juntas de proyecto de pisos continuos de hormigón; factor de residuo 0.048
- colocación: mt15bas030b; factor de residuo 0.06

## Recursos

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09moc005b** kg Imprimación reguladora de la absorción
Datos técnicos: Coste energético 75.527 MJ; Emisión de CO2 2.872 kg; Código LER 17 09 04; Masa del elemento 1 kg; Volumen 0.000667 m3
Residuos:
- embalaje: re170203 Plástico; rendimiento 0.003 kg

**mt47adh020** m² Revestimiento continuo constituido por aglomerado de cuarzo
Datos técnicos: Coste energético 71.613 MJ; Emisión de CO2 5.043 kg; Código LER 17 09 04; Masa del elemento 5.8 kg; Volumen 0.003867 m3

**mt27pdj010f** l Pintura plástica
Datos técnicos: Coste energético 24.527 MJ; Emisión de CO2 1.250 kg; Código LER 08 01 11; Masa del elemento 1.29 kg; Volumen 0.001433 m3
Residuos:
- embalaje: re170203 Plástico; rendimiento 0.032 kg

**mt47adh022** m Poliestireno expandido en juntas de proyecto de pisos continuos de hormigón
Datos técnicos: Coste energético 11.132 MJ; Emisión de CO2 0.382 kg; Código LER 17 06 04; Masa del elemento 0.12 kg; Volumen 0.0002 m3
Residuos:
- embalaje: re170203 Plástico; rendimiento 0.001 kg

**mt15bas030b** Ud Cartucho de masilla elastómera monocomponente a base de poliuretano
Datos técnicos: Coste energético 113.498 MJ; Emisión de CO2 5.521 kg; Código LER 17 09 04; Masa del elemento 0.72 kg; Volumen 0.00048 m3
Residuos:
- embalaje: re170203 Plástico; rendimiento 0.1 kg
