# Farola para alumbrado viario

- Propiedad del archivo: CYPE Ingenieros S.A.
- Formato: FIEBDC-3/2016
- Programa: Generador de precios de la construcción. CYPE Ingenieros, S.A.
- Fecha: 30/05/2025
- Ámbito geográfico: Chile
- Divisa: CHL
- Costes indirectos: 3 %
- Gastos generales: 13 %
- Beneficio industrial: 6 %
- IVA: 19 %

## U Urbanización interior del lote

### UI Alumbrado exterior

#### UIV Alumbrado viario

**UIV010** Ud Farola para alumbrado viario.
Farola para alumbrado viario compuesta de columna troncocónica de acero galvanizado de 3 mm de espesor, de 3000 mm de altura, acabado pintado, con caja de conexión y protección, con fusibles, conductor aislado de cobre para 0,6/1 kV de 2x2,5 mm², toma de tierra con pica, cámara de paso y derivación de 40x40x60 cm, con marco y tapa de fierro fundido; y luminaria de fundición de aluminio, acabado lacado de color gris, regulable, de 20 W, factor de potencia mayor de 0,95, de 514x130x250 mm, con 8 LED SMD 5050, temperatura de color 3000 K, índice de reproducción cromática mayor de 80, índice de deslumbramiento unificado menor de 12, flujo luminoso 2380 lúmenes, con grados de protección IP66 e IK10.
Criterio de valoración económica: El precio no incluye la excavación de la fundación ni la formación de la fundación.
Incluye: Replanteo. Fijación de la columna. Montaje, conexionado y comprobación de su correcto funcionamiento.
Criterio de medición de proyecto: Número de unidades previstas, según documentación gráfica de Proyecto.
Criterio de medición de obra: Se medirá el número de unidades realmente ejecutadas según especificaciones de Proyecto.

| Código | Ud | Descripción | Rendimiento | Precio | Importe |
|---|---|---|---|---|---|
| mt34www020 | Ud | Cámara de paso y derivación de 40x40x60 cm, con marco y tapa de fierro fundido. (material) | 1 | 98343.45 | 98343.450 |
| mt34www040 | Ud | Caja de conexión y protección, con fusibles. (material) | 1 | 7997.89 | 7997.890 |
| mt34www050 | m | Conductor aislado de cobre para 0,6/1 kV de 2x2,5 mm². (material) | 4 | 558.92 | 2235.680 |
| mt35ttc010b | m | Conductor de cobre desnudo, de 35 mm². (material) | 2 | 3463.04 | 6926.080 |
| mt35tte010a | Ud | Electrodo para red de toma de tierra cobreado con 300 µm, fabricado en acero, de 14 mm de diámetro y 1,5 m de longitud. (material) | 1 | 19718.37 | 19718.370 |
| mt34xes010a | Ud | Columna troncocónica de acero galvanizado de 3 mm de espesor, de 3000 mm de altura, acabado pintado. (material) | 1 | 188955.16 | 188955.160 |
| mt34ena270aaa | Ud | Luminaria de fundición de aluminio, acabado lacado de color gris, regulable, de 20 W, factor de potencia mayor de 0,95, de 514x130x250 mm, con 8 LED SMD 5050, temperatura de color 3000 K, índice de reproducción cromática mayor de 80, índice de deslumbramiento unificado menor de 12, flujo luminoso 2380 lúmenes, con grados de protección IP66 e IK10, para fijar en soporte de 59 mm de diámetro. (material) | 1 | 305819.52 | 305819.520 |
| mq04cag010c | h | Camión con grúa de hasta 12 t. (maquinaria) | 0.17 | 43008.06 | 7311.370 |
| mo003 | h | Maestro 1ª electricista. (mano de obra) | 0.796 | 8929.75 | 7108.081 |
| mo102 | h | Ayudante electricista. (mano de obra) | 0.796 | 6483.02 | 5160.484 |
| % | % | Herramientas | 2 % | 649576.085 | 12991.522 |
|  |  | Costes directos |  |  | 662567.607 |

Residuos:
- colocación: mt34www050 Conductor aislado de cobre para 0,6/1 kV de 2x2,5 mm²; factor de residuo 0.0164944
- colocación: mt35ttc010b Conductor de cobre desnudo, de 35 mm²; factor de residuo 0.0141669
- colocación: mt34xes010a Columna troncocónica de acero galvanizado de 3 mm de espesor, de 3000 mm de altura, acabado pintado; factor de residuo 0.0053

## Recursos

**mt34www020** Ud Cámara de paso y derivación de 40x40x60 cm, con marco y tapa de fierro fundido
Datos técnicos: Coste energético 344.363 MJ; Emisión de CO2 27.906 kg
Residuos:
- embalaje: re150101 Envases de papel y cartón. (componente de residuo); rendimiento 0.072 kg; Código LER 15 01 01; Masa del elemento 1 kg; Volumen 0.001333 m3

**mt34www040** Ud Caja de conexión y protección, con fusibles
Datos técnicos: Coste energético 28.591 MJ; Emisión de CO2 2.647 kg
Residuos:
- embalaje: re150101 Envases de papel y cartón; rendimiento 1.786 kg

**mt34www050** m Conductor aislado de cobre para 0,6/1 kV de 2x2,5 mm²
Datos técnicos: Coste energético 1.675 MJ; Emisión de CO2 0.087 kg; Código LER 17 04 11; Masa del elemento 0.0445 kg; Volumen 0.00003 m3
Residuos:
- embalaje: re150101 Envases de papel y cartón; rendimiento 0.065 kg

**mt35ttc010b** m Conductor de cobre desnudo, de 35 mm²
Datos técnicos: Coste energético 11.520 MJ; Emisión de CO2 0.281 kg; Código LER 17 04 11; Masa del elemento 0.3115 kg; Volumen 0.000208 m3
Residuos:
- embalaje: re150101 Envases de papel y cartón; rendimiento 0.071 kg

**mt35tte010a** Ud Electrodo para red de toma de tierra cobreado con 300 µm, fabricado en acero, de 14 mm de diámetro y 1,5 m de longitud
Datos técnicos: Coste energético 49.088 MJ; Emisión de CO2 4.418 kg
Residuos:
- embalaje: re150101 Envases de papel y cartón; rendimiento 0.09 kg
- embalaje: re170203 Plástico. (componente de residuo); rendimiento 0.045 kg; Código LER 17 02 03; Masa del elemento 1 kg; Volumen 0.001667 m3

**mt34xes010a** Ud Columna troncocónica de acero galvanizado de 3 mm de espesor, de 3000 mm de altura, acabado pintado
Datos técnicos: Coste energético 433.085 MJ; Emisión de CO2 43.968 kg; Código LER 17 04 05; Masa del elemento 17.1 kg; Volumen 0.008143 m3
Residuos:
- embalaje: re170203 Plástico; rendimiento 0.04 kg

**mt34ena270aaa** Ud Luminaria de fundición de aluminio
Datos técnicos: Coste energético 1040.985 MJ; Emisión de CO2 63.042 kg
Residuos:
- embalaje: re150101 Envases de papel y cartón; rendimiento 0.35 kg
