# Equipo automático de cloración salina

- Propiedad del archivo: CYPE Ingenieros S.A.
- Formato: FIEBDC-3/2016
- Programa: Generador de precios de la construcción. CYPE Ingenieros, S.A.
- Fecha: 17/05/2024
- Ámbito geográfico: Chile
- Divisa: CHL
- Costes indirectos: 3 %
- Gastos generales: 13 %
- Beneficio industrial: 6 %
- IVA: 19 %

## U Urbanización interior del lote

### UP Piscinas

#### UPA Equipos de control y cloración salina

**UPA010** Ud Equipo automático de cloración salina.
Equipo de electrólisis salina para generación de cloro con control automático del pH y de la concentración de cloro libre en p.p.m., para una piscina de 100 m³ de capacidad, producción de cloro 24 g/h, con pantalla táctil, detector de gas, flujostato, portasondas compacto, bomba dosificadora, electrodos de alta calidad, entradas y salidas digitales para control de otros equipos de la piscina, puerto Ethernet y posibilidad de control desde smartphone o tablet mediante aplicación para IOS (iPhone e iPad) y Android.
Incluye: Colocación y fijación del equipo. Colocación y fijación de accesorios y piezas especiales. Comprobación del correcto funcionamiento de la instalación.
Criterio de medición de proyecto: Número de unidades previstas, según documentación gráfica de Proyecto.
Criterio de medición de obra: Se medirá el número de unidades realmente ejecutadas según especificaciones de Proyecto.

| Código | Ud | Descripción | Rendimiento | Precio | Importe |
|---|---|---|---|---|---|
| mt47pec110r | Ud | Equipo de electrólisis salina para generación de cloro con control automático del pH y de la concentración de cloro libre en p.p.m., para una piscina de 100 m³ de capacidad, producción de cloro 24 g/h, con pantalla táctil, detector de gas, flujostato, portasondas compacto, bomba dosificadora, electrodos de alta calidad, entradas y salidas digitales para control de otros equipos de la piscina, puerto Ethernet y posibilidad de control desde smartphone o tablet mediante aplicación para IOS (iPhone y iPad) y Android. (material) | 1 | 4253910.46 | 4253910.460 |
| mo008 | h | Maestro 1ª gasfitero. (mano de obra) | 6.252 | 8556.75 | 53496.801 |
| mo107 | h | Ayudante gasfitero. (mano de obra) | 6.252 | 6212.96 | 38843.426 |
| % | % | Herramientas | 2 % | 4346250.687 | 86925.014 |
|  |  | Costes directos |  |  | 4433175.701 |
