# Piscina prefabricada

- Propiedad del archivo: CYPE Ingenieros S.A.
- Formato: FIEBDC-3/2016
- Programa: Generador de precios de la construcción. CYPE Ingenieros, S.A.
- Fecha: 30/05/2025
- Ámbito geográfico: Chile
- Divisa: CHL
- Costes indirectos: 3 %
- Gastos generales: 13 %
- Beneficio industrial: 6 %
- IVA: 19 %

## U Urbanización interior del lote

### UP Piscinas

#### UPP Piscinas prefabricadas

**UPP010** Ud Piscina prefabricada.
Piscina prefabricada compacta realizada en taller con sucesivas capas de resinas de poliéster reforzadas con fibras de vidrio hasta alcanzar un espesor de 1 cm, de forma rectangular, de dimensiones 10,2x3,90x1,40 m (volumen 61 m³), con peldaños de bajada en escalinata del mismo material, terminación de la superficie pulida y de suave tacto, sin incluir excavación. Compuesta de los siguientes elementos: VASO con skimmers, boquillas de impulsión, toma limpiafondos y sumidero; EQUIPO COMPLETO DE DEPURACIÓN y esterilización del agua en caseta prefabricada de poliéster; filtros; bomba monofásica, tuberías y arena de sílex; EQUIPO ELÉCTRICO con reloj programador, térmico, contactor, diferencial, etc; TUBERÍAS de PVC 6 atm, en circuito cerrado de depuración; CORONACIÓN DE PISCINA con remate perimetral prefabricado de hormigón de 50 cm de ancho; TRANSPORTE Y DESCARGA hasta 50 km de radio y descarga con pluma hasta 8 m. Incluso radier de hormigón armado de 10 cm de espesor, realizado con hormigón H25 (20) 20/6, no expuesto a ciclos hielo-deshielo, exposición a sulfatos despreciable, sin requerimiento de permeabilidad, no expuesto a ambientes salinos, docilidad blanda y malla electrosoldada sin economía de borde tipo C 443 de acero AT56-50H, y relleno perimetral posterior de gravas.
Incluye: Preparación de la superficie de apoyo. Colocación y fijación de los diferentes equipos. Colocación y fijación de accesorios y piezas especiales. Relleno perimetral del vaso. Comprobación del correcto funcionamiento de la instalación.
Criterio de medición de proyecto: Número de unidades previstas, según documentación gráfica de Proyecto.
Criterio de medición de obra: Se medirá el número de unidades realmente ejecutadas según especificaciones de Proyecto.

| Código | Ud | Descripción | Rendimiento | Precio | Importe |
|---|---|---|---|---|---|
| mt10haf090aiem | m³ | Hormigón H25 (20) 20/6, no expuesto a ciclos hielo-deshielo, exposición a sulfatos despreciable, sin requerimiento de permeabilidad, no expuesto a ambientes salinos, docilidad blanda, preparado en central, con cemento grado normal, según NCh 170.Of85 y ACI 318-08. (material) | 4 | 60089.09 | 240356.360 |
| mt07ame110knb | m² | Malla electrosoldada sin economía de borde tipo C 443 de acero AT56-50H, separación 150x150 mm, con barras longitudinales de 9,2 mm de diámetro y barras transversales de 9,2 mm de diámetro, según NCh 218.Of77. (material) | 47.7 | 6670.25 | 318170.925 |
| mt47ppi010d | Ud | Piscina prefabricada de poliéster, 10,2x3,90x1,40 m (volumen 61 m³), compuesta de vaso con skimmers, boquillas de impulsión, toma limpiafondos y sumidero; equipo completo de depuración y esterilización del agua en caseta prefabricada; equipo eléctrico, red de tuberías de PVC; escalera, accesorios y equipo de limpieza. (material) | 1 | 6652417.31 | 6652417.310 |
| mt01arr010b | t | Grava de cantera, de 20 a 30 mm de diámetro. (material) | 48.8 | 7633.41 | 372510.408 |
| mt47ppi020d | Ud | Remate perimetral prefabricado de hormigón, para coronación de borde en piscina prefabricada de poliéster, 10,2x3,90x1,40 m, volumen 61 m³. (material) | 1 | 399119.41 | 399119.410 |
| mq07gte010c | h | Grúa autopropulsada de brazo telescópico con una capacidad de elevación de 30 t y 27 m de altura máxima de trabajo. (maquinaria) | 6 | 49215.02 | 295290.120 |
| mo041 | h | Maestro 1ª construcción de obra civil. (mano de obra) | 45.469 | 8689.02 | 395081.050 |
| mo087 | h | Ayudante construcción de obra civil. (mano de obra) | 68.204 | 6494.86 | 442975.431 |
| % | % | Herramientas | 2 % | 9115921.014 | 182318.420 |
|  |  | Costes directos |  |  | 9298239.434 |

Residuos:
- colocación: mt10haf090aiem; factor de residuo 0.00145509
- colocación: mt07ame110knb; factor de residuo 0.0075
- colocación: mt01arr010b Grava de cantera, de 20 a 30 mm de diámetro; factor de residuo 0.00686426
- colocación: mt47ppi020d; factor de residuo 0.0083

## Recursos

**mt10haf090aiem** m³ Hormigón H25 (20) 20/6
Datos técnicos: Coste energético 1876.000 MJ; Emisión de CO2 234.500 kg; Código LER 17 01 01; Masa del elemento 2345 kg; Volumen 1.563333 m3

**mt07ame110knb** m² Malla electrosoldada sin economía de borde tipo C 443 de acero AT56-50H
Datos técnicos: Coste energético 208.623 MJ; Emisión de CO2 0.071 kg; Código LER 17 04 05; Masa del elemento 7.06 kg; Volumen 0.003362 m3

**mt01arr010b** t Grava de cantera, de 20 a 30 mm de diámetro
Datos técnicos: Coste energético 75.000 MJ; Emisión de CO2 4.000 kg; Código LER 01 04 08; Masa del elemento 1000 kg; Volumen 0.666667 m3

**mt47ppi020d** Ud Remate perimetral prefabricado de hormigón
Datos técnicos: Coste energético 35.685 MJ; Emisión de CO2 144.155 kg; Código LER 17 01 01; Masa del elemento 958.8 kg; Volumen 0.6392 m3
Residuos:
- embalaje: re170201 Madera. (componente de residuo); rendimiento 0.001 kg; Código LER 17 02 01; Masa del elemento 1 kg; Volumen 0.000909 m3
- embalaje: re170203 Plástico. (componente de residuo); rendimiento 0.07 kg; Código LER 17 02 03; Masa del elemento 1 kg; Volumen 0.001667 m3
