# Separador de grasas de polietileno de alta densidad (PEAD/HDPE)

- Propiedad del archivo: CYPE Ingenieros S.A.
- Formato: FIEBDC-3/2016
- Programa: Generador de precios de la construcción. CYPE Ingenieros, S.A.
- Fecha: 17/05/2024
- Ámbito geográfico: Chile
- Divisa: CHL
- Costes indirectos: 3 %
- Gastos generales: 13 %
- Beneficio industrial: 6 %
- IVA: 19 %

## U Urbanización interior del lote

### US Depuración de aguas residuales domésticas

#### USA Accesorios

**USA010** Ud Separador de grasas de polietileno de alta densidad (PEAD/HDPE).
Separador de grasas de polietileno de alta densidad (PEAD/HDPE), rectangular, de 500 litros, de 0,8 litros/s de caudal máximo de aguas grises y de 1060x660x970 mm, con boca de acceso, boca de entrada y boca de salida de 110 mm de diámetro.
Incluye: Replanteo. Colocación. Conexionado y comprobación de su correcto funcionamiento.
Criterio de medición de proyecto: Número de unidades previstas, según documentación gráfica de Proyecto.
Criterio de medición de obra: Se medirá el número de unidades realmente ejecutadas según especificaciones de Proyecto.

| Código | Ud | Descripción | Rendimiento | Precio | Importe |
|---|---|---|---|---|---|
| mt46fgp110b | Ud | Separador de grasas de polietileno de alta densidad (PEAD/HDPE), rectangular, de 500 litros, de 0,8 litros/s de caudal máximo de aguas grises y de 1060x660x970 mm, con boca de acceso, boca de entrada y boca de salida de 110 mm de diámetro, para pretratamiento de aguas residuales. (material) | 1 | 354802.79 | 354802.790 |
| mo008 | h | Maestro 1ª gasfitero. (mano de obra) | 1.307 | 8556.75 | 11183.672 |
| mo107 | h | Ayudante gasfitero. (mano de obra) | 1.307 | 6212.96 | 8120.339 |
| % | % | Herramientas | 2 % | 374106.801 | 7482.136 |
|  |  | Costes directos |  |  | 381588.937 |

## Recursos

**mt46fgp110b** Ud Separador de grasas de polietileno de alta densidad (PEAD/HDPE)
Datos técnicos: Coste energético 1781.566 MJ; Emisión de CO2 63.253 kg
Residuos:
- embalaje: re150101 Envases de papel y cartón. (componente de residuo); rendimiento 0.086 kg; Código LER 15 01 01; Masa del elemento 1 kg; Volumen 0.001333 m3
