# Prueba de docilidad y resistencia del hormigón

- Propiedad del archivo: CYPE Ingenieros S.A.
- Formato: FIEBDC-3/2016
- Programa: Generador de precios de la construcción. CYPE Ingenieros, S.A.
- Fecha: 17/05/2024
- Ámbito geográfico: Chile
- Divisa: CHL
- Costes indirectos: 3 %
- Gastos generales: 13 %
- Beneficio industrial: 6 %
- IVA: 19 %

## X Control de calidad y pruebas

### XE Estructuras de hormigón

#### XEH Hormigones preparado en central

**XEH015** Ud Prueba de docilidad y resistencia del hormigón.
Prueba a realizar en laboratorio acreditado en el área técnica correspondiente, sobre una muestra de hormigón fresco, tomada en obra, para la determinación de las siguientes características: docilidad del hormigón fresco mediante el método de asentamiento del cono de Abrams y resistencia característica a compresión del hormigón endurecido con fabricación y curado de 3 probetas cilíndricas de 15x30 cm y rotura a compresión de las mismas. Incluso desplazamiento a obra, toma de muestra e informe de resultados.
Incluye: Desplazamiento a obra. Toma de muestra. Realización de pruebas. Redacción de informe de los resultados de las pruebas realizadas.
Criterio de medición de proyecto: Prueba a realizar, según documentación del Plan de control de calidad.

| Código | Ud | Descripción | Rendimiento | Precio | Importe |
|---|---|---|---|---|---|
| mt49hop010 | Ud | Prueba para determinar la docilidad del hormigón fresco mediante el método de asentamiento del cono de Abrams, incluso desplazamiento a obra, toma de muestra de hormigón fresco e informe de resultados. (material) | 1 | 12115.33 | 12115.330 |
| mt49hop020 | Ud | Prueba para determinar la resistencia característica a compresión del hormigón endurecido con fabricación y curado de 3 probetas cilíndricas de 15x30 cm, con rotura a compresión, incluso desplazamiento a obra, toma de muestra de hormigón fresco e informe de resultados. (material) | 1 | 17267.46 | 17267.460 |
| % | % | Herramientas | 2 % | 29382.790 | 587.656 |
|  |  | Costes directos |  |  | 29970.446 |
