# Prueba sónica de pilotes

- Propiedad del archivo: CYPE Ingenieros S.A.
- Formato: FIEBDC-3/2016
- Programa: Generador de precios de la construcción. CYPE Ingenieros, S.A.
- Fecha: 17/05/2024
- Ámbito geográfico: Chile
- Divisa: CHL
- Costes indirectos: 3 %
- Gastos generales: 13 %
- Beneficio industrial: 6 %
- IVA: 19 %

## X Control de calidad y pruebas

### XI Fundaciones

#### XIP Pilotes

**XIP010** Ud Prueba sónica de pilotes.
Prueba sónica a realizar en obra, sobre un pilote, para la determinación de su longitud según ASTM D5882. Incluso desplazamiento a obra.
Incluye: Desplazamiento a obra. Realización de pruebas.
Criterio de medición de proyecto: Prueba a realizar, según documentación del Plan de control de calidad.

| Código | Ud | Descripción | Rendimiento | Precio | Importe |
|---|---|---|---|---|---|
| mt49pil010 | Ud | Prueba sónica para comprobar la longitud de un pilote, con martillo de mano, según ASTM D5882, incluso desplazamiento a obra. (material) | 1 | 11553.27 | 11553.270 |
| % | % | Herramientas | 2 % | 11553.270 | 231.065 |
|  |  | Costes directos |  |  | 11784.335 |
