# Prueba de bovedillas cerámicas

- Propiedad del archivo: CYPE Ingenieros S.A.
- Formato: FIEBDC-3/2016
- Programa: Generador de precios de la construcción. CYPE Ingenieros, S.A.
- Fecha: 10/02/2025
- Ámbito geográfico: Chile
- Divisa: CHL
- Costes indirectos: 3 %
- Gastos generales: 13 %
- Beneficio industrial: 6 %
- IVA: 19 %

## X Control de calidad y pruebas

### XL Materiales cerámicos

#### XLE Bovedillas

**XLE010** Ud Prueba de bovedillas cerámicas.
Pruebas a realizar en laboratorio acreditado en el área técnica correspondiente, sobre una muestra de bovedilla cerámica, tomada en obra, para la determinación de las siguientes características: resistencia a flexión, expansión por humedad.
Incluye: Desplazamiento a obra. Toma de muestras. Realización de pruebas. Redacción de informe de los resultados de las pruebas realizadas.
Criterio de medición de proyecto: Prueba a realizar, según documentación del Plan de control de calidad.
Criterio de medición de obra: Se medirá el número de pruebas realizadas por laboratorio acreditado según especificaciones de Proyecto.

| Código | Ud | Descripción | Rendimiento | Precio | Importe |
|---|---|---|---|---|---|
| mt49des010 | Ud | Repercusión de desplazamiento a obra para la toma de muestras. (material) | 1 | 465.35 | 465.350 |
| mt49bvc060 | Ud | Toma en obra de muestras de bovedillas cerámicas, cuyo peso no exceda de 50 kg. (material) | 1 | 20135.44 | 20135.440 |
| mt49bvc020 | Ud | Prueba para determinar la resistencia a flexión de una muestra de bovedillas cerámicas. (material) | 1 | 174899.1 | 174899.100 |
| mt49bvc030 | Ud | Prueba para determinar la expansión por humedad de una muestra de bovedillas cerámicas. (material) | 1 | 89773.11 | 89773.110 |
| mt49bvc050 | Ud | Informe de resultados de las pruebas realizadas sobre una muestra de bovedillas cerámicas (material) | 1 | 60406.32 | 60406.320 |
| % | % | Herramientas | 2 % | 345679.320 | 6913.586 |
|  |  | Costes directos |  |  | 352592.906 |
