# Prueba destructiva de perfiles laminados

- Propiedad del archivo: CYPE Ingenieros S.A.
- Formato: FIEBDC-3/2016
- Programa: Generador de precios de la construcción. CYPE Ingenieros, S.A.
- Fecha: 17/05/2024
- Ámbito geográfico: Chile
- Divisa: CHL
- Costes indirectos: 3 %
- Gastos generales: 13 %
- Beneficio industrial: 6 %
- IVA: 19 %

## X Control de calidad y pruebas

### XM Estructuras metálicas

#### XMP Perfiles laminados

**XMP010** Ud Prueba destructiva de perfiles laminados.
Pruebas a realizar en laboratorio acreditado en el área técnica correspondiente, sobre una muestra de perfil laminado para uso en estructura metálica, tomada en obra, para la determinación de las siguientes características: índice de resiliencia. Incluso desplazamiento a obra e informe de resultados.
Incluye: Desplazamiento a obra. Toma de muestras. Realización de pruebas. Redacción de informe de los resultados de las pruebas realizadas.
Criterio de medición de proyecto: Prueba a realizar, según documentación del Plan de control de calidad.

| Código | Ud | Descripción | Rendimiento | Precio | Importe |
|---|---|---|---|---|---|
| mt49des010 | Ud | Repercusión de desplazamiento a obra para la toma de muestras. (material) | 1 | 462.13 | 462.130 |
| mt49pma020 | Ud | Toma en obra de muestras de perfil laminado en estructura metálica, cuyo peso no exceda de 50 kg. (material) | 1 | 19996.53 | 19996.530 |
| mt49pma090 | Ud | Prueba para determinar el índice de resiliencia de una muestra de perfil laminado en estructura metálica. (material) | 1 | 11578.26 | 11578.260 |
| mt49pma030 | Ud | Informe de resultados de las pruebas realizadas sobre una muestra de perfil laminado en estructura metálica. (material) | 1 | 59989.59 | 59989.590 |
| % | % | Herramientas | 2 % | 92026.510 | 1840.530 |
|  |  | Costes directos |  |  | 93867.040 |
