# Prueba no destructiva de soldaduras en estructuras metálicas

- Propiedad del archivo: CYPE Ingenieros S.A.
- Formato: FIEBDC-3/2016
- Programa: Generador de precios de la construcción. CYPE Ingenieros, S.A.
- Fecha: 17/05/2024
- Ámbito geográfico: Chile
- Divisa: CHL
- Costes indirectos: 3 %
- Gastos generales: 13 %
- Beneficio industrial: 6 %
- IVA: 19 %

## X Control de calidad y pruebas

### XM Estructuras metálicas

#### XMS Soldaduras

**XMS020** Ud Prueba no destructiva de soldaduras en estructuras metálicas.
Prueba no destructiva a realizar por laboratorio acreditado en el área técnica correspondiente, sobre una unión soldada en estructura metálica, mediante partículas magnéticas para la determinación de las imperfecciones superficiales de la unión, según ISO 17638, líquidos penetrantes para la determinación de las imperfecciones superficiales de la unión, radiografía con película de 10x40 cm para la determinación de los defectos internos de la unión. Incluso desplazamiento a obra e informe de resultados.
Incluye: Desplazamiento a obra. Realización de la prueba. Redacción de informe del resultado de la prueba realizada.
Criterio de medición de proyecto: Prueba a realizar, según documentación del Plan de control de calidad.
Criterio de medición de obra: Se medirá el número de pruebas realizadas por laboratorio acreditado según especificaciones de Proyecto.

| Código | Ud | Descripción | Rendimiento | Precio | Importe |
|---|---|---|---|---|---|
| mt49sld050 | Ud | Prueba no destructiva sobre una unión soldada, mediante partículas magnéticas, según ISO 17638, incluso desplazamiento a obra e informe de resultados. (material) | 1 | 22107.35 | 22107.350 |
| mt49sld030 | Ud | Prueba no destructiva sobre una unión soldada, mediante líquidos penetrantes, incluso desplazamiento a obra e informe de resultados. (material) | 1 | 15612.53 | 15612.530 |
| mt49sld020b | Ud | Prueba no destructiva sobre una unión soldada, mediante radiografía con película de 10x40 cm, incluso desplazamiento a obra e informe de resultados. (material) | 1 | 36221.08 | 36221.080 |
| % | % | Herramientas | 2 % | 73940.960 | 1478.819 |
|  |  | Costes directos |  |  | 75419.779 |
