# Colector para calefacción y refrigeración por suelo radiante

- Propiedad del archivo: CYPE INGENIEROS, S.A.
- Formato: FIEBDC-3/2002
- Ámbito geográfico: Chile
- Divisa: CHL
- Costes indirectos: 3.00 %
- Gastos generales: 13.00 %
- Beneficio industrial: 6.00 %
- IVA: 19.00 %

## I Instalaciones

### IC Calefacción, refrigeración, climatización y A.C.S.

#### ICE Emisores por agua para calefacción y refrigeración

**ICE100** Ud Colector para calefacción y refrigeración por suelo radiante.
Colector de plástico (PPSU), de 1" de diámetro, modelo HKV15-16 "POLYTHERM", para 4 circuitos, con medidores de caudal en cada circuito, purgador automático, sistema de llenado y prueba, soportes para fijación a caja o a pared y racores para tubos de 15 ó 16 mm de diámetro, con válvulas de esfera de latón niquelado, de 1", para unión roscada, termómetros, montado en armario de 675x90x600 mm, para colector de 4 a 8 salidas, modelo DRE 675, curvatubos. Totalmente montado, conexionado y probado.
Incluye: Replanteo del emplazamiento del colector. Colocación del armario para el colector. Colocación del colector. Conexión de las tuberías al colector. Conexión del colector a la red de distribución interior o a la caldera.
Criterio de medición de proyecto: Número de unidades previstas, según documentación gráfica de Proyecto.
Criterio de medición de obra: Se medirá el número de unidades realmente ejecutadas según especificaciones de Proyecto.

| Código | Ud | Descripción | Rendimiento | Precio | Importe |
|---|---|---|---|---|---|
| mt38pol001c | Ud | Colector de plástico (PPSU), de 1" de diámetro, modelo HKV15-16 "POLYTHERM", para 4 circuitos, con medidores de caudal en cada circuito, purgador automático, sistema de llenado y prueba, soportes para fijación a caja o a pared y racores para tubos de 15 ó 16 mm de diámetro. (material) | 1.000 | 203145.39 | 203145.39 |
| mt38pol005b | Ud | Válvula de esfera de latón niquelado, de 1", para unión roscada, "POLYTHERM". (material) | 2.000 | 21705.35 | 43410.70 |
| mt38pol040b | Ud | Pareja de curvatubos de polipropileno reforzado con fibra de vidrio, para tubo de 15 ó 16 mm de diámetro, "POLYTHERM". (material) | 4.000 | 2829.17 | 11316.68 |
| mt38pol070na | Ud | Armario de 675x90x600 mm, para colector de 4 a 8 salidas, modelo DRE 675 "POLYTHERM". (material) | 1.000 | 141854.35 | 141854.35 |
| mo004 | h | Maestro 1ª calefactor. (mano de obra) | 1.819 | 8556.75 | 15564.73 |
| mo103 | h | Ayudante calefactor. (mano de obra) | 1.819 | 6212.96 | 11301.37 |
| % | % | Herramientas | 2 % | 426593.22 | 8531.86 |
|  |  | Costes directos |  |  | 435125.08 |
