# Centralita para grupo de impulsión para colector

- Propiedad del archivo: CYPE INGENIEROS, S.A.
- Formato: FIEBDC-3/2002
- Ámbito geográfico: Chile
- Divisa: CHL
- Costes indirectos: 3.00 %
- Gastos generales: 13.00 %
- Beneficio industrial: 6.00 %
- IVA: 19.00 %

## I Instalaciones

### IC Calefacción, refrigeración, climatización y A.C.S.

#### ICE Emisores por agua para calefacción y refrigeración

**ICE162** Ud Centralita para grupo de impulsión para colector.
Centralita programable con pantalla digital para control de la temperatura del agua de impulsión "POLYTHERM", alimentación a 230 V, con salida para servomotor de 3 puntos, sonda exterior, sonda de impulsión, control para la bomba de circulación y programador semanal, con posibilidad de control remoto desde smartphone o tablet mediante App y cambio de modo frío o modo calor mediante interruptor externo,. Totalmente montada, conexionada y probada.
Incluye: Colocación, fijación y conexionado eléctrico y de comunicación con todos los elementos que lo demanden en la instalación.
Criterio de medición de proyecto: Número de unidades previstas, según documentación gráfica de Proyecto.
Criterio de medición de obra: Se medirá el número de unidades realmente ejecutadas según especificaciones de Proyecto.

| Código | Ud | Descripción | Rendimiento | Precio | Importe |
|---|---|---|---|---|---|
| mt38pol710a | Ud | Centralita programable con pantalla digital para control de la temperatura del agua de impulsión "POLYTHERM", alimentación a 230 V, con salida para servomotor de 3 puntos, sonda exterior, sonda de impulsión, control para la bomba de circulación y programador semanal, con posibilidad de control remoto desde smartphone o tablet mediante App y cambio de modo frío o modo calor mediante interruptor externo. (material) | 1.000 | 392688.15 | 392688.15 |
| mo004 | h | Maestro 1ª calefactor. (mano de obra) | 0.227 | 8556.75 | 1942.38 |
| mo103 | h | Ayudante calefactor. (mano de obra) | 0.227 | 6212.96 | 1410.34 |
| % | % | Herramientas | 2 % | 396040.87 | 7920.82 |
|  |  | Costes directos |  |  | 403961.69 |
