# Tubería para montante, empotrada en la pared

- Propiedad del archivo: CYPE INGENIEROS, S.A.
- Formato: FIEBDC-3/2002
- Ámbito geográfico: Chile
- Divisa: CHL
- Costes indirectos: 3.00 %
- Gastos generales: 13.00 %
- Beneficio industrial: 6.00 %
- IVA: 19.00 %

## I Instalaciones

### IF Gasfitería

#### IFM Montantes

**IFM006** m Tubería para montante, empotrada en la pared.
Tubería para montante de gasfitería, empotrada en la pared, formada por tubo de acero galvanizado estirado sin soldadura, serie M, de 3/4" DN 20 mm de diámetro y 2,6 mm de espesor. Incluso material auxiliar para montaje y sujeción a la obra, accesorios y piezas especiales.
Criterio de valoración económica: El precio no incluye las ayudas de albañilería para instalaciones.
Incluye: Replanteo. Colocación y fijación de tubos, accesorios y piezas especiales.
Criterio de medición de proyecto: Longitud medida según documentación gráfica de Proyecto.
Criterio de medición de obra: Se medirá la longitud realmente ejecutada según especificaciones de Proyecto.

| Código | Ud | Descripción | Rendimiento | Precio | Importe |
|---|---|---|---|---|---|
| mt08tag400c | Ud | Material auxiliar para montaje y sujeción a la obra de las tuberías de acero galvanizado, de 3/4" DN 20 mm. (material) | 0.400 | 292.04 | 116.82 |
| mt08tag015cd | m | Tubo de acero galvanizado estirado sin soldadura, serie M, de 3/4" DN 20 mm de diámetro y 2,6 mm de espesor, con el precio incrementado el 15% en concepto de accesorios y piezas especiales. (material) | 1.000 | 6717.11 | 6717.11 |
| mt37wwt010e | m | Tubo flexible corrugado de polipropileno, de 23 mm de diámetro, temperatura de trabajo de hasta 100°C, para señalética y protección mecánica y contra los agentes externos como yeso, cemento, cal, etc., de las tuberías de conducción para agua fría y A.C.S. (material) | 1.000 | 472.99 | 472.99 |
| mo008 | h | Maestro 1ª gasfitero. (mano de obra) | 0.284 | 8553.61 | 2429.23 |
| mo107 | h | Ayudante gasfitero. (mano de obra) | 0.284 | 6210.68 | 1763.83 |
| % | % | Herramientas | 2 % | 11499.98 | 230.00 |
|  |  | Costes directos |  |  | 11729.98 |
