# Sistema de calefacción y refrigeración por suelo radiante de baja altura, en seco

- Propiedad del archivo: CYPE Ingenieros S.A.
- Formato: FIEBDC-3/2016
- Programa: Generador de precios de la construcción. CYPE Ingenieros, S.A.
- Fecha: 17/05/2024
- Ámbito geográfico: Chile
- Divisa: CHL
- Costes indirectos: 3 %
- Gastos generales: 13 %
- Beneficio industrial: 6 %
- IVA: 19 %

## I Instalaciones

### IC Calefacción, refrigeración, climatización y A.C.S.

#### ICE Emisores por agua para calefacción y refrigeración

**ICE135** m² Sistema de calefacción y refrigeración por suelo radiante de baja altura, en seco.
Sistema de calefacción y refrigeración por suelo radiante Seco "POLYTHERM", formado por, banda autoadhesiva de espuma de polietileno, de 150x7 mm, panel de poliestireno termoconformado con estructura celular cerrada con canales multidireccionales para la instalación de tubos sobre difusores metálicos, de doble canal, con curvas de 180° para montaje en zigzag, de 623x750 mm y 29 mm de espesor total, modelo Seco 29Z, difusor de calor, metálico, para montaje sobre panel, con alojamiento para tubo de 16 mm de diámetro, tubo multicapa de polietileno resistente a la temperatura/aluminio/polietileno resistente a la temperatura (PE-RT/Al/PE-RT), de 16 mm de diámetro exterior y 2 mm de espesor y paneles metálicos para reparto de cargas, de 1000x660x0,5 mm. Totalmente montado, conexionado y probado.
Incluye: Preparación y limpieza de la superficie de apoyo. Replanteo de la instalación. Fijación del zócalo perimetral. Colocación de los paneles. Colocación de los difusores sobre los paneles. Replanteo de la tubería. Colocación y fijación de las tuberías.
Criterio de medición de proyecto: Superficie útil, medida según documentación gráfica de Proyecto.
Criterio de medición de obra: Se medirá la superficie realmente ejecutada según especificaciones de Proyecto.

| Código | Ud | Descripción | Rendimiento | Precio | Importe |
|---|---|---|---|---|---|
| mt38pol037a | m | Banda autoadhesiva de espuma de polietileno, de 150x7 mm, "POLYTHERM". (material) | 0.6 | 1018.5 | 611.100 |
| mt38pol018a | m² | Panel de poliestireno termoconformado con estructura celular cerrada con canales multidireccionales para la instalación de tubos sobre difusores metálicos, de doble canal, con curvas de 180° para montaje en zigzag, de 623x750 mm y 29 mm de espesor total, modelo Seco 29Z "POLYTHERM", paso del tubo múltiplo de 12,5 cm. (material) | 1 | 15277.49 | 15277.490 |
| mt38pol055a | Ud | Panel metálico para reparto de cargas, de 1000x660x0,5 mm, para montaje sobre difusores metálicos, "POLYTHERM". (material) | 3.03 | 25292.74 | 76637.002 |
| mt38pol050a | m | Difusor de calor, metálico, para montaje sobre panel, con alojamiento para tubo de 16 mm de diámetro, "POLYTHERM". (material) | 8 | 4809.58 | 38476.640 |
| mt37pol020aa | m | Tubo multicapa de polietileno resistente a la temperatura/aluminio/polietileno resistente a la temperatura (PE-RT/Al/PE-RT), de 16 mm de diámetro exterior y 2 mm de espesor, "POLYTHERM", según ISO 21003-2. (material) | 8 | 905.88 | 7247.040 |
| mo004 | h | Maestro 1ª calefactor. (mano de obra) | 0.762 | 8556.75 | 6520.244 |
| mo103 | h | Ayudante calefactor. (mano de obra) | 0.762 | 6212.96 | 4734.276 |
| % | % | Herramientas | 2 % | 149503.792 | 2990.076 |
|  |  | Costes directos |  |  | 152493.868 |

Residuos:
- colocación: mt38pol037a Banda autoadhesiva de espuma de polietileno, de 150x7 mm, "POLYTHERM"; factor de residuo 0.0599864
- colocación: mt38pol018a; factor de residuo 0.0337506

## Recursos

**mt38pol037a** m Banda autoadhesiva de espuma de polietileno, de 150x7 mm, "POLYTHERM"
Datos técnicos: Coste energético 10.170 MJ; Emisión de CO2 0.362 kg; Código LER 17 06 04; Masa del elemento 0.0735 kg; Volumen 0.000123 m3
Residuos:
- embalaje: re170203 Plástico. (componente de residuo); rendimiento 0.001 kg; Código LER 17 02 03; Masa del elemento 1 kg; Volumen 0.001667 m3

**mt38pol018a** m² Panel de poliestireno termoconformado con estructura celular cerrada con canales multidireccionales para la instalación
Datos técnicos: Coste energético 48.880 MJ; Emisión de CO2 2.171 kg; Código LER 17 06 04; Masa del elemento 0.87 kg; Volumen 0.00145 m3
Residuos:
- embalaje: re170203 Plástico; rendimiento 0.03 kg
