# Purgador de aire

- Propiedad del archivo: CYPE Ingenieros S.A.
- Formato: FIEBDC-3/2016
- Programa: Generador de precios de la construcción. CYPE Ingenieros, S.A.
- Fecha: 17/05/2024
- Ámbito geográfico: Chile
- Divisa: CHL
- Costes indirectos: 3 %
- Gastos generales: 13 %
- Beneficio industrial: 6 %
- IVA: 19 %

## I Instalaciones

### IC Calefacción, refrigeración, climatización y A.C.S.

#### ICS Sistemas de conducción de agua

**ICS080** Ud Purgador de aire.
Purgador manual de aire para la eliminación de aire en radiadores, colectores y circuitos de calefacción, de latón niquelado, "POLYTHERM", de 3/4" de diámetro, para una temperatura máxima de 115°C y una presión máxima de trabajo de 8 bar. Incluso elementos de montaje y accesorios necesarios para su correcto funcionamiento.
Incluye: Replanteo. Colocación. Conexionado. Comprobación de su correcto funcionamiento.
Criterio de medición de proyecto: Número de unidades previstas, según documentación gráfica de Proyecto.
Criterio de medición de obra: Se medirá el número de unidades realmente ejecutadas según especificaciones de Proyecto.

| Código | Ud | Descripción | Rendimiento | Precio | Importe |
|---|---|---|---|---|---|
| mt38pol551a | Ud | Purgador manual de aire para la eliminación de aire en radiadores, colectores y circuitos de calefacción, de latón niquelado, "POLYTHERM", de 3/4" de diámetro, para una temperatura máxima de 115°C y una presión máxima de trabajo de 8 bar. (material) | 1 | 3508.17 | 3508.170 |
| mt38www012 | Ud | Material auxiliar para instalaciones de calefacción y A.C.S. (material) | 0.05 | 2376.5 | 118.825 |
| mo004 | h | Maestro 1ª calefactor. (mano de obra) | 0.114 | 8556.75 | 975.470 |
| mo103 | h | Ayudante calefactor. (mano de obra) | 0.114 | 6212.96 | 708.277 |
| % | % | Herramientas | 2 % | 5310.742 | 106.215 |
|  |  | Costes directos |  |  | 5416.957 |
