# Grupo de impulsión para colector

- Propiedad del archivo: CYPE INGENIEROS, S.A.
- Formato: FIEBDC-3/2002
- Ámbito geográfico: Chile
- Divisa: CHL
- Costes indirectos: 3.00 %
- Gastos generales: 13.00 %
- Beneficio industrial: 6.00 %
- IVA: 19.00 %

## I Instalaciones

### IC Calefacción, refrigeración, climatización y A.C.S.

#### ICE Emisores por agua para calefacción y refrigeración

**ICE160** Ud Grupo de impulsión para colector.
Válvula de 4 vías en cruz, modelo RC-BASIC X 1" Servomotor "POLYTHERM", de 1" de diámetro, con servomotor y con bomba de circulación HEL 60-25 de alta eficiencia, con termómetro. Totalmente montado, conexionado y probado.
Incluye: Colocación y fijación del grupo de impulsión al colector. Conexionado eléctrico de la bomba de circulación.
Criterio de medición de proyecto: Número de unidades previstas, según documentación gráfica de Proyecto.
Criterio de medición de obra: Se medirá el número de unidades realmente ejecutadas según especificaciones de Proyecto.

| Código | Ud | Descripción | Rendimiento | Precio | Importe |
|---|---|---|---|---|---|
| mt38pol735aa | Ud | Válvula de 4 vías en cruz, modelo RC-BASIC X 1" Servomotor "POLYTHERM", de 1" de diámetro, con servomotor y con bomba de circulación HEL 60-25 de alta eficiencia, con termómetro. (material) | 1.000 | 735583.00 | 735583.00 |
| mo004 | h | Maestro 1ª calefactor. (mano de obra) | 0.248 | 8556.75 | 2122.07 |
| mo103 | h | Ayudante calefactor. (mano de obra) | 0.248 | 6212.96 | 1540.81 |
| % | % | Herramientas | 2 % | 739245.88 | 14784.92 |
|  |  | Costes directos |  |  | 754030.80 |
