# Equipo de regulación y control para colector, mediante cabezales electrotérmicos

- Propiedad del archivo: CYPE INGENIEROS, S.A.
- Formato: FIEBDC-3/2002
- Ámbito geográfico: Chile
- Divisa: CHL
- Costes indirectos: 3.00 %
- Gastos generales: 13.00 %
- Beneficio industrial: 6.00 %
- IVA: 19.00 %

## I Instalaciones

### IC Calefacción, refrigeración, climatización y A.C.S.

#### ICE Emisores por agua para calefacción y refrigeración

**ICE150** Ud Equipo de regulación y control para colector, mediante cabezales electrotérmicos.
Sistema de regulación de la temperatura para colector, para calefacción, Polyalpha Directo "POLYTHERM", compuesto de placa electrónica de conexión, modelo Alpha-Base 6 Zonas 230V, para un máximo de 15 cabezales a 230 V y 6 termostatos, con leds indicadores de estado, dos contactos libres de tensión, conexión para la puesta en marcha de la caldera y conexión para la bomba de circulación, termostatos digitales, con alimentación a pilas, modelo Alpha-T Bat a 2 hilos y cabezales electrotérmicos. Totalmente montado, conexionado y probado.
Incluye: Colocación, fijación y conexionado eléctrico y de comunicación con todos los elementos que lo demanden en la instalación.
Criterio de medición de proyecto: Número de unidades previstas, según documentación gráfica de Proyecto.
Criterio de medición de obra: Se medirá el número de unidades realmente ejecutadas según especificaciones de Proyecto.

| Código | Ud | Descripción | Rendimiento | Precio | Importe |
|---|---|---|---|---|---|
| mt38pol125a | Ud | Placa electrónica de conexión, modelo Alpha-Base 6 Zonas 230V "POLYTHERM", para un máximo de 15 cabezales a 230 V y 6 termostatos, con leds indicadores de estado, dos contactos libres de tensión, conexión para la puesta en marcha de la caldera y conexión para la bomba de circulación. (material) | 1.000 | 113064.77 | 113064.77 |
| mt38pol115a | Ud | Termostato digital, con alimentación a pilas, modelo Alpha-T Bat a 2 hilos "POLYTHERM", con interruptor para selección de calefacción o refrigeración. (material) | 2.000 | 52430.09 | 104860.18 |
| mt38pol100a | Ud | Cabezal electrotérmico para un voltaje de 230 V sin microinterruptor, "POLYTHERM". (material) | 4.000 | 29106.46 | 116425.84 |
| mt35aia010a | m | Tubo curvable de PVC, corrugado, de color negro, de 16 mm de diámetro nominal, para canalización empotrada en obra de albañilería (paredes y techos). Resistencia a la compresión 320 N, resistencia al impacto 1 julio, temperatura de trabajo -5°C hasta 60°C, con grado de protección IP545, no propagador de la llama. (material) | 10.000 | 417.14 | 4171.40 |
| mt35cun020a | m | Cable unipolar H07Z1-K (AS), siendo su tensión asignada de 450/750 V, reacción al fuego clase Cca-s1a,d1,a1 según UNE-EN 50575, con conductor multifilar de cobre clase 5 (-K) de 1,5 mm² de sección, con aislamiento de compuesto termoplástico a base de poliolefina libre de halógenos con baja emisión de humos y gases corrosivos (Z1). (material) | 20.000 | 463.98 | 9279.60 |
| mo004 | h | Maestro 1ª calefactor. (mano de obra) | 0.867 | 8556.75 | 7418.70 |
| mo103 | h | Ayudante calefactor. (mano de obra) | 0.867 | 6212.96 | 5386.64 |
| % | % | Herramientas | 2 % | 360607.13 | 7212.14 |
|  |  | Costes directos |  |  | 367819.27 |
