# Grupo de impulsión para colector, con centralita premontada

- Propiedad del archivo: CYPE INGENIEROS, S.A.
- Formato: FIEBDC-3/2002
- Ámbito geográfico: Chile
- Divisa: CHL
- Costes indirectos: 3.00 %
- Gastos generales: 13.00 %
- Beneficio industrial: 6.00 %
- IVA: 19.00 %

## I Instalaciones

### IC Calefacción, refrigeración, climatización y A.C.S.

#### ICE Emisores por agua para calefacción y refrigeración

**ICE161** Ud Grupo de impulsión para colector, con centralita premontada.
Centralita programable con sonda exterior, sonda de impulsión, válvula de 3 vías en H, modelo RC-PLUS H 150 "POLYTHERM", de 1" de diámetro, con servomotor y con bomba de circulación HEL 60-25 de alta eficiencia, con racores y termómetros. Totalmente montado, conexionado y probado.
Incluye: Colocación y fijación del grupo de impulsión al colector. Conexionado eléctrico de la centralita y de la bomba de circulación.
Criterio de medición de proyecto: Número de unidades previstas, según documentación gráfica de Proyecto.
Criterio de medición de obra: Se medirá el número de unidades realmente ejecutadas según especificaciones de Proyecto.

| Código | Ud | Descripción | Rendimiento | Precio | Importe |
|---|---|---|---|---|---|
| mt38pol760a | Ud | Centralita programable con sonda exterior, sonda de impulsión, válvula de 3 vías en H, modelo RC-PLUS H 150 "POLYTHERM", de 1" de diámetro, con servomotor y con bomba de circulación HEL 60-25 de alta eficiencia, con racores y termómetros. (material) | 1.000 | 1355736.05 | 1355736.05 |
| mo004 | h | Maestro 1ª calefactor. (mano de obra) | 0.619 | 8556.75 | 5296.63 |
| mo103 | h | Ayudante calefactor. (mano de obra) | 0.619 | 6212.96 | 3845.82 |
| % | % | Herramientas | 2 % | 1364878.50 | 27297.57 |
|  |  | Costes directos |  |  | 1392176.07 |
