# Purgador de aire

- Propiedad del archivo: CYPE INGENIEROS, S.A.
- Formato: FIEBDC-3/2002
- Ámbito geográfico: Chile
- Divisa: CHL
- Costes indirectos: 3.00 %
- Gastos generales: 13.00 %
- Beneficio industrial: 6.00 %
- IVA: 19.00 %

## I Instalaciones

### IC Calefacción, refrigeración, climatización y A.C.S.

#### ICS Sistemas de conducción de agua

**ICS080** Ud Purgador de aire.
Purgador automático de boya para la eliminación de aire en los circuitos de calefacción, con cuerpo de latón, flotador de polipropileno, cierre cónico y conexión roscada de 3/8", "POLYTHERM", para una temperatura máxima de 115°C y una presión máxima de trabajo de 10 bar. Incluso elementos de montaje y accesorios necesarios para su correcto funcionamiento.
Incluye: Replanteo. Colocación. Conexionado. Comprobación de su correcto funcionamiento.
Criterio de medición de proyecto: Número de unidades previstas, según documentación gráfica de Proyecto.
Criterio de medición de obra: Se medirá el número de unidades realmente ejecutadas según especificaciones de Proyecto.

| Código | Ud | Descripción | Rendimiento | Precio | Importe |
|---|---|---|---|---|---|
| mt38pol550a | Ud | Purgador automático de boya para la eliminación de aire en los circuitos de calefacción, con cuerpo de latón, flotador de polipropileno, cierre cónico y conexión roscada de 3/8", "POLYTHERM", para una temperatura máxima de 115°C y una presión máxima de trabajo de 10 bar. (material) | 1.000 | 14530.60 | 14530.60 |
| mt38www012 | Ud | Material auxiliar para instalaciones de calefacción y A.C.S. (material) | 0.050 | 2376.50 | 118.83 |
| mo004 | h | Maestro 1ª calefactor. (mano de obra) | 0.123 | 8556.75 | 1052.48 |
| mo103 | h | Ayudante calefactor. (mano de obra) | 0.123 | 6212.96 | 764.19 |
| % | % | Herramientas | 2 % | 16466.10 | 329.32 |
|  |  | Costes directos |  |  | 16795.42 |
