# Equipo de regulación y control de zona

- Propiedad del archivo: CYPE Ingenieros S.A.
- Formato: FIEBDC-3/2016
- Programa: Generador de precios de la construcción. CYPE Ingenieros, S.A.
- Fecha: 17/05/2024
- Ámbito geográfico: Chile
- Divisa: CHL
- Costes indirectos: 3 %
- Gastos generales: 13 %
- Beneficio industrial: 6 %
- IVA: 19 %

## I Instalaciones

### IC Calefacción, refrigeración, climatización y A.C.S.

#### ICE Emisores por agua para calefacción y refrigeración

**ICE155** Ud Equipo de regulación y control de zona.
Válvula termostática de 3 vías, de 1" de diámetro, con accionamiento eléctrico, sonda de impulsión y termómetro, "POLYTHERM". Totalmente montado, conexionado y probado.
Incluye: Replanteo, colocación y fijación de la válvula de zona y del termostato de ambiente. Conexionado de la válvula de zona a la tubería. Conexionado eléctrico y de comunicación.
Criterio de medición de proyecto: Número de unidades previstas, según documentación gráfica de Proyecto.
Criterio de medición de obra: Se medirá el número de unidades realmente ejecutadas según especificaciones de Proyecto.

| Código | Ud | Descripción | Rendimiento | Precio | Importe |
|---|---|---|---|---|---|
| mt38pol240a | Ud | Válvula termostática de 3 vías, de 1" de diámetro, con accionamiento eléctrico, sonda de impulsión y termómetro, "POLYTHERM". (material) | 1 | 245469.71 | 245469.710 |
| mo004 | h | Maestro 1ª calefactor. (mano de obra) | 0.867 | 8556.75 | 7418.702 |
| mo103 | h | Ayudante calefactor. (mano de obra) | 0.867 | 6212.96 | 5386.636 |
| % | % | Herramientas | 2 % | 258275.048 | 5165.501 |
|  |  | Costes directos |  |  | 263440.549 |

## Recursos

**mt38pol240a** Ud Válvula termostática de 3 vías
Datos técnicos: Coste energético 0.046 MJ; Emisión de CO2 0.073 kg
Residuos:
- embalaje: re150101 Envases de papel y cartón. (componente de residuo); rendimiento 0.086 kg; Código LER 15 01 01; Masa del elemento 1 kg; Volumen 0.001333 m3
