# Tubería de polietileno resistente a la temperatura (PE-RT) con barrera de oxígeno, "POLYTHERM"

- Propiedad del archivo: CYPE Ingenieros S.A.
- Formato: FIEBDC-3/2016
- Programa: Generador de precios de la construcción. CYPE Ingenieros, S.A.
- Fecha: 17/05/2024
- Ámbito geográfico: Chile
- Divisa: CHL
- Costes indirectos: 3 %
- Gastos generales: 13 %
- Beneficio industrial: 6 %
- IVA: 19 %

## I Instalaciones

### IH Tuberías para fluidos

#### IHE Tuberías de polietileno

**IHE222** m Tubería de polietileno resistente a la temperatura (PE-RT) con barrera de oxígeno, "POLYTHERM".
Tubería formada por tubo de polietileno resistente a la temperatura (PE-RT) con barrera de oxígeno (EVOH) y recubrimiento exterior de polímero con micropartículas metálicas, Polytherm Evohflex Pro "POLYTHERM", de 12 mm de diámetro exterior y 1,4 mm de espesor. Instalación en superficie. Incluso material auxiliar para montaje y sujeción a la obra, accesorios y piezas especiales.
Incluye: Replanteo. Colocación y fijación de tubos, accesorios y piezas especiales.
Criterio de medición de proyecto: Longitud medida según documentación gráfica de Proyecto.
Criterio de medición de obra: Se medirá la longitud realmente ejecutada según especificaciones de Proyecto.

| Código | Ud | Descripción | Rendimiento | Precio | Importe |
|---|---|---|---|---|---|
| mt37pol407g | Ud | Material auxiliar para montaje y sujeción a la obra de las tuberías de polietileno resistente a la temperatura (PE-RT) con barrera de oxígeno (EVOH) y recubrimiento exterior de polímero con micropartículas metálicas, Polytherm Evohflex Pro "POLYTHERM", de 12 mm de diámetro exterior. (material) | 1 | 23.85 | 23.850 |
| mt37pol027Og | m | Tubo de polietileno resistente a la temperatura (PE-RT) con barrera de oxígeno (EVOH) y recubrimiento exterior de polímero con micropartículas metálicas, Polytherm Evohflex Pro "POLYTHERM", de 12 mm de diámetro exterior y 1,4 mm de espesor, según ISO 22391-2, con el precio incrementado el 30% en concepto de accesorios y piezas especiales. (material) | 1 | 710.19 | 710.190 |
| mo008 | h | Maestro 1ª gasfitero. (mano de obra) | 0.037 | 8556.75 | 316.600 |
| mo107 | h | Ayudante gasfitero. (mano de obra) | 0.037 | 6212.96 | 229.880 |
| % | % | Herramientas | 2 % | 1280.520 | 25.610 |
|  |  | Costes directos |  |  | 1306.130 |

Residuos:
- colocación: mt37pol027Og; factor de residuo 0.0275

## Recursos

**mt37pol027Og** m Tubo de polietileno resistente a la temperatura (PE-RT) con barrera de oxígeno (EVOH) y recubrimiento exterior de
Datos técnicos: Coste energético 4.456 MJ; Emisión de CO2 0.221 kg; Código LER 17 02 03; Masa del elemento 0.046 kg; Volumen 0.000077 m3
