# Conducción enterrada de agua para instalación centralizada de calefacción

- Propiedad del archivo: CYPE Ingenieros S.A.
- Formato: FIEBDC-3/2016
- Programa: Generador de precios de la construcción. CYPE Ingenieros, S.A.
- Fecha: 17/05/2024
- Ámbito geográfico: Chile
- Divisa: CHL
- Costes indirectos: 3 %
- Gastos generales: 13 %
- Beneficio industrial: 6 %
- IVA: 19 %

## U Urbanización interior del lote

### UB Canalización de instalaciones

#### UBC Calor y frío centralizado

**UBC010** m Conducción enterrada de agua para instalación centralizada de calefacción.
Conducción enterrada de agua para instalación centralizada de calefacción de grupos de viviendas unifamiliares formada por tubo térmico de de polietileno reticulado de alta densidad (PE-Xb) con barrera de oxígeno (EVOH), modelo Flexstar Uno 25/70 "POLYTHERM", compuesto por un tubo de de polietileno reticulado de alta densidad (PE-Xb) con barrera de oxígeno (EVOH) de 25 mm de diámetro y 2,3 mm de espesor, con recubrimiento aislante de poliuretano y protección con tubo de polietileno corrugado con resistencia a los rayos UV de 70 mm de diámetro, colocada sobre lecho de arena de 10 cm de espesor, debidamente compactada y nivelada con pisón vibrante de guiado manual, relleno lateral compactando hasta los riñones y posterior relleno con la misma arena hasta 15 cm por encima de la generatriz superior de la tubería. Incluso accesorios de unión y kits de aislamiento.
Criterio de valoración económica: El precio no incluye la excavación ni el relleno principal.
Incluye: Replanteo y trazado de la conducción. Presentación en seco de tubos y piezas especiales. Vertido de la arena en el fondo de la zanja. Colocación de la tubería en el fondo de la zanja. Montaje de la instalación, comenzando por el extremo de cabecera. Formación de uniones entre piezas. Comprobación. Ejecución del relleno envolvente.
Criterio de medición de proyecto: Longitud medida en proyección horizontal, entre caras interiores de cámaras de inspección u otros elementos de unión, según documentación gráfica de Proyecto.
Criterio de medición de obra: Se medirá, en proyección horizontal, la longitud realmente ejecutada según especificaciones de Proyecto, entre caras interiores de cámaras de inspección u otros elementos de unión.

| Código | Ud | Descripción | Rendimiento | Precio | Importe |
|---|---|---|---|---|---|
| mt37pol530aa | m | Tubo térmico de de polietileno reticulado de alta densidad (PE-Xb) con barrera de oxígeno (EVOH), modelo Flexstar Uno 25/70 "POLYTHERM", compuesto por un tubo de de polietileno reticulado de alta densidad (PE-Xb) con barrera de oxígeno (EVOH) de 25 mm de diámetro y 2,3 mm de espesor, con recubrimiento aislante de poliuretano y protección con tubo de polietileno corrugado con resistencia a los rayos UV de 70 mm de diámetro. (material) | 1 | 25634.5 | 25634.500 |
| mt37pol535a | m | Accesorios de unión y kits de aislamiento para tubería térmica Flexstar Uno 25/70, "POLYTHERM". (material) | 0.1 | 25634.5 | 2563.450 |
| mt01ara010a | m³ | Arena con granulometría de 0 a 5 mm de diámetro, limpia. (material) | 0.115 | 9416.47 | 1082.894 |
| mq01ret020b | h | Retrocargadora sobre neumáticos, de 70 kW. (maquinaria) | 0.056 | 26156.23 | 1464.749 |
| mq02rop020 | h | Pisón vibrante de guiado manual, de 80 kg, con placa de 30x30 cm, tipo rana. (maquinaria) | 0.1 | 2506.76 | 250.676 |
| mo004 | h | Maestro 1ª calefactor. (mano de obra) | 0.016 | 8556.75 | 136.908 |
| mo103 | h | Ayudante calefactor. (mano de obra) | 0.016 | 6212.96 | 99.407 |
| mo041 | h | Maestro 1ª construcción de obra civil. (mano de obra) | 0.041 | 8327.21 | 341.416 |
| mo087 | h | Ayudante construcción de obra civil. (mano de obra) | 0.041 | 6224.8 | 255.217 |
| % | % | Herramientas | 2 % | 31829.217 | 636.584 |
|  |  | Costes directos |  |  | 32465.801 |

Residuos:
- colocación: mt37pol530aa; factor de residuo 0.0228867
- colocación: mt01ara010a Arena con granulometría de 0 a 5 mm de diámetro, limpia; factor de residuo 0.003

## Recursos

**mt37pol530aa** m Tubo térmico de de polietileno reticulado de alta densidad (PE-Xb) con barrera de oxígeno (EVOH)
Datos técnicos: Coste energético 14.532 MJ; Emisión de CO2 0.722 kg; Código LER 17 02 03; Masa del elemento 0.15 kg; Volumen 0.00025 m3

**mt01ara010a** m³ Arena con granulometría de 0 a 5 mm de diámetro, limpia
Datos técnicos: Coste energético 146.250 MJ; Emisión de CO2 7.800 kg; Código LER 01 04 09; Masa del elemento 1950 kg; Volumen 1.21875 m3
