# Espejo de aumento para baño

- Propiedad del archivo: CYPE Ingenieros S.A.
- Formato: FIEBDC-3/2016
- Programa: Generador de precios de la construcción. CYPE Ingenieros, S.A.
- Fecha: 31/10/2025
- Ámbito geográfico: Chile
- Divisa: CHL
- Costes indirectos: 3 %
- Gastos generales: 13 %
- Beneficio industrial: 6 %
- IVA: 19 %

## S Señalética y equipamiento

### SM Baños

#### SMG Espejos

**SMG010** Ud Espejo de aumento para baño.
Espejo giratorio, para baño, modelo Resort 88096 "PRESTO EQUIP", de latón con acabado cromado, con aumento en una cara y soporte mural con brazo extensible.
Incluye: Replanteo y trazado en el paramento de la situación del accesorio. Montaje y fijación.
Criterio de medición de proyecto: Número de unidades previstas, según documentación gráfica de Proyecto.
Criterio de medición de obra: Se medirá el número de unidades realmente ejecutadas según especificaciones de Proyecto.

| Código | Ud | Descripción | Rendimiento | Precio | Importe |
|---|---|---|---|---|---|
| mt31abp110d | Ud | Espejo giratorio, para baño, modelo Resort 88096 "PRESTO EQUIP", de latón con acabado cromado, con aumento en una cara y soporte mural con brazo extensible, incluso elementos de fijación. (material) | 1 | 91157.33 | 91157.330 |
| mo107 | h | Ayudante gasfitero. (mano de obra) | 0.129 | 6483.02 | 836.310 |
| % | % | Herramientas | 2 % | 91993.640 | 1839.873 |
|  |  | Costes directos |  |  | 93833.513 |
