# Grifería temporizada para ducha

- Propiedad del archivo: CYPE INGENIEROS, S.A.
- Formato: FIEBDC-3/2002
- Ámbito geográfico: Chile
- Divisa: CHL
- Costes indirectos: 3.00 %
- Gastos generales: 13.00 %
- Beneficio industrial: 6.00 %
- IVA: 19.00 %

## S Señalética y equipamiento

### SG Griferías

#### SGD Para duchas

**SGD010** Ud Grifería temporizada para ducha.
Grifería temporizada, instalación empotrada formada por grifo de paso angular mural para ducha, mezclador, serie Presto Alpa 80, modelo 98955 "PRESTO IBÉRICA", posibilidad de limitar la temperatura, con tiempo de flujo de 30 segundos, caudal de 8 l/min, acabado cromado, con válvula de vaciado, para colocación empotrada. Incluso elementos de conexión, embellecedor de acero inoxidable de 180x180 mm, caja para empotrar de 70 mm de longitud y 160 mm de diámetro y válvula antirretorno.
Criterio de valoración económica: El precio no incluye la ducha mural.
Incluye: Colocación. Conexionado y comprobación de su correcto funcionamiento.
Criterio de medición de proyecto: Número de unidades previstas, según documentación gráfica de Proyecto.
Criterio de medición de obra: Se medirá el número de unidades realmente colocadas según especificaciones de Proyecto.

| Código | Ud | Descripción | Rendimiento | Precio | Importe |
|---|---|---|---|---|---|
| mt31gmp210fpn | Ud | Grifo de paso angular mural para ducha, mezclador, serie Presto Alpa 80, modelo 98955 "PRESTO IBÉRICA", posibilidad de limitar la temperatura, con tiempo de flujo de 30 segundos, caudal de 8 l/min, acabado cromado, con válvula de vaciado, para colocación empotrada; incluso elementos de conexión, embellecedor de acero inoxidable de 180x180 mm, caja para empotrar de 70 mm de longitud y 160 mm de diámetro y válvula antirretorno. (material) | 1.000 | 470434.96 | 470434.96 |
| mt37www010 | Ud | Material auxiliar para instalaciones de agua potable. (material) | 1.000 | 968.13 | 968.13 |
| mo008 | h | Maestro 1ª gasfitero. (mano de obra) | 0.227 | 8556.75 | 1942.38 |
| % | % | Herramientas | 2 % | 473345.47 | 9466.91 |
|  |  | Costes directos |  |  | 482812.38 |
