# Grifería temporizada para ducha

- Propiedad del archivo: CYPE INGENIEROS, S.A.
- Formato: FIEBDC-3/2002
- Ámbito geográfico: Chile
- Divisa: CHL
- Costes indirectos: 3.00 %
- Gastos generales: 13.00 %
- Beneficio industrial: 6.00 %
- IVA: 19.00 %

## S Señalética y equipamiento

### SG Griferías

#### SGD Para duchas

**SGD010** Ud Grifería temporizada para ducha.
Grifería temporizada, instalación empotrada formada por grifo de paso angular mural para ducha, mezclador, serie Presto Alpa 90 Arte-E, modelo 35941 "PRESTO IBÉRICA", posibilidad de limitar la temperatura, con tiempo de flujo de 30 segundos, caudal de 8 l/min, acabado cromado, sin válvula de vaciado, para colocación empotrada. Incluso elementos de conexión, embellecedor de acero inoxidable de 180x180 mm, caja para empotrar de 70 mm de longitud y 160 mm de diámetro y válvula antirretorno.
Criterio de valoración económica: El precio no incluye la ducha mural.
Incluye: Colocación. Conexionado y comprobación de su correcto funcionamiento.
Criterio de medición de proyecto: Número de unidades previstas, según documentación gráfica de Proyecto.
Criterio de medición de obra: Se medirá el número de unidades realmente colocadas según especificaciones de Proyecto.

| Código | Ud | Descripción | Rendimiento | Precio | Importe |
|---|---|---|---|---|---|
| mt31gmp210fqo | Ud | Grifo de paso angular mural para ducha, mezclador, serie Presto Alpa 90 Arte-E, modelo 35941 "PRESTO IBÉRICA", posibilidad de limitar la temperatura, con tiempo de flujo de 30 segundos, caudal de 8 l/min, acabado cromado, sin válvula de vaciado, para colocación empotrada; incluso elementos de conexión, embellecedor de acero inoxidable de 180x180 mm, caja para empotrar de 70 mm de longitud y 160 mm de diámetro y válvula antirretorno. (material) | 1.000 | 445508.02 | 445508.02 |
| mt37www010 | Ud | Material auxiliar para instalaciones de agua potable. (material) | 1.000 | 968.13 | 968.13 |
| mo008 | h | Maestro 1ª gasfitero. (mano de obra) | 0.227 | 8556.75 | 1942.38 |
| % | % | Herramientas | 2 % | 448418.53 | 8968.37 |
|  |  | Costes directos |  |  | 457386.90 |
