# Columna de ducha con temporizador y termostato

- Propiedad del archivo: CYPE INGENIEROS, S.A.
- Formato: FIEBDC-3/2002
- Ámbito geográfico: Chile
- Divisa: CHL
- Costes indirectos: 3.00 %
- Gastos generales: 13.00 %
- Beneficio industrial: 6.00 %
- IVA: 19.00 %

## S Señalética y equipamiento

### SG Griferías

#### SGD Para duchas

**SGD110** Ud Columna de ducha con temporizador y termostato.
Columna de ducha con temporizador Presto 50 y termostato, y tomas de alimentación vistas, serie Prestoduc, modelo 88804 "PRESTO IBÉRICA", de aluminio de 2,5 mm de espesor, color gris, acabado satinado, con cabezales de ABS de alta resistencia, con tiempo de flujo de 30 segundos, limitador de caudal a 6 l/min, amortiguador de golpes de ariete, mango de ducha ajustable en altura y flexible de latón. Incluso enlace de alimentación flexible de 1/2" de diámetro con tuerca giratoria, llave de paso, filtros y elementos de fijación.
Incluye: Colocación. Conexionado y comprobación de su correcto funcionamiento.
Criterio de medición de proyecto: Número de unidades previstas, según documentación gráfica de Proyecto.
Criterio de medición de obra: Se medirá el número de unidades realmente colocadas según especificaciones de Proyecto.

| Código | Ud | Descripción | Rendimiento | Precio | Importe |
|---|---|---|---|---|---|
| mt31gmp625d | Ud | Columna de ducha con temporizador Presto 50 y termostato, y tomas de alimentación vistas, serie Prestoduc, modelo 88804 "PRESTO IBÉRICA", de aluminio de 2,5 mm de espesor, color gris, acabado satinado, con cabezales de ABS de alta resistencia, con tiempo de flujo de 30 segundos, limitador de caudal a 6 l/min, amortiguador de golpes de ariete, mango de ducha ajustable en altura y flexible de latón, para colocación en superficie; incluso enlace de alimentación flexible de 1/2" de diámetro con tuerca giratoria, llave de paso, filtros y elementos de fijación. (material) | 1.000 | 892848.92 | 892848.92 |
| mt37www010 | Ud | Material auxiliar para instalaciones de agua potable. (material) | 1.000 | 968.13 | 968.13 |
| mo008 | h | Maestro 1ª gasfitero. (mano de obra) | 0.568 | 8556.75 | 4860.23 |
| % | % | Herramientas | 2 % | 898677.28 | 17973.55 |
|  |  | Costes directos |  |  | 916650.83 |
