# Grifería electrónica para lavatorio, "PRESTO IBÉRICA"

- Propiedad del archivo: CYPE INGENIEROS, S.A.
- Formato: FIEBDC-3/2002
- Ámbito geográfico: Chile
- Divisa: CHL
- Costes indirectos: 3.00 %
- Gastos generales: 13.00 %
- Beneficio industrial: 6.00 %
- IVA: 19.00 %

## S Señalética y equipamiento

### SG Griferías

#### SGL Para lavatorios

**SGL030** Ud Grifería electrónica para lavatorio, "PRESTO IBÉRICA".
Grifería electrónica Tecnología Sensia "PRESTO IBÉRICA" formada por grifo electrónico con placa antivandálica, acabado cromado, con accionamiento de la descarga por infrarrojos, para lavatorio, serie Sensia, modelo Presto Domo Sensia P 79210 "PRESTO IBÉRICA", con caño fijo, led indicador de batería, limitador de caudal a 8,5 l/min, fijación rápida, alimentación por pila de 6 V. Incluso elementos de conexión, enlace de alimentación flexible de 1/2" de diámetro y 350 mm de longitud, pila de 6 V, electroválvula y una llave de paso.
Incluye: Replanteo. Colocación. Conexionado. Comprobación de su correcto funcionamiento.
Criterio de medición de proyecto: Número de unidades previstas, según documentación gráfica de Proyecto.
Criterio de medición de obra: Se medirá el número de unidades realmente colocadas según especificaciones de Proyecto.

| Código | Ud | Descripción | Rendimiento | Precio | Importe |
|---|---|---|---|---|---|
| mt31gsp023ah | Ud | Grifo electrónico con placa antivandálica, acabado cromado, con accionamiento de la descarga por infrarrojos, para lavatorio, serie Sensia, modelo Presto Domo Sensia P 79210 "PRESTO IBÉRICA", con caño fijo, led indicador de batería, limitador de caudal a 8,5 l/min, fijación rápida, alimentación por pila de 6 V; incluso elementos de conexión, enlace de alimentación flexible de 1/2" de diámetro y 350 mm de longitud, pila de 6 V, electroválvula y una llave de paso. (material) | 1.000 | 474550.40 | 474550.40 |
| mt37www010 | Ud | Material auxiliar para instalaciones de agua potable. (material) | 1.000 | 975.23 | 975.23 |
| % | % | Herramientas | 2 % | 475525.63 | 9510.51 |
|  |  | Costes directos |  |  | 485036.14 |
