# Grifería temporizada para urinario

- Propiedad del archivo: CYPE INGENIEROS, S.A.
- Formato: FIEBDC-3/2002
- Ámbito geográfico: Chile
- Divisa: CHL
- Costes indirectos: 3.00 %
- Gastos generales: 13.00 %
- Beneficio industrial: 6.00 %
- IVA: 19.00 %

## S Señalética y equipamiento

### SG Griferías

#### SGU Para urinarios

**SGU010** Ud Grifería temporizada para urinario.
Grifería temporizada antivandálica, instalación empotrada formada por grifo de paso recto mural para urinario, antivandálico, serie Presto Arte-UE, modelo 31800 "PRESTO IBÉRICA", con tiempo de flujo de 5 segundos. Incluso elementos de conexión.
Incluye: Replanteo. Colocación. Conexionado. Comprobación de su correcto funcionamiento.
Criterio de medición de proyecto: Número de unidades previstas, según documentación gráfica de Proyecto.
Criterio de medición de obra: Se medirá el número de unidades realmente colocadas según especificaciones de Proyecto.

| Código | Ud | Descripción | Rendimiento | Precio | Importe |
|---|---|---|---|---|---|
| mt31gmp320wb | Ud | Grifo de paso recto mural para urinario, antivandálico, serie Presto Arte-UE, modelo 31800 "PRESTO IBÉRICA", con tiempo de flujo de 5 segundos; incluso elementos de conexión. (material) | 1.000 | 95431.10 | 95431.10 |
| mt37www010 | Ud | Material auxiliar para instalaciones de agua potable. (material) | 1.000 | 968.13 | 968.13 |
| mo008 | h | Maestro 1ª gasfitero. (mano de obra) | 0.568 | 8556.75 | 4860.23 |
| % | % | Herramientas | 2 % | 101259.46 | 2025.19 |
|  |  | Costes directos |  |  | 103284.65 |
