# Inodoro con tanque alto

- Propiedad del archivo: CYPE INGENIEROS, S.A.
- Formato: FIEBDC-3/2002
- Ámbito geográfico: Chile
- Divisa: CHL
- Costes indirectos: 3.00 %
- Gastos generales: 13.00 %
- Beneficio industrial: 6.00 %
- IVA: 19.00 %

## S Señalética y equipamiento

### SP Artefactos sanitarios adaptados y ayudas técnicas

#### SPI Inodoros

**SPI010** Ud Inodoro con tanque alto.
Taza de inodoro de tanque alto, de porcelana sanitaria, para adosar a la pared, modelo Prestowash 740 87410 "PRESTO EQUIP", color blanco, con cisterna de inodoro empotrada, de doble descarga, con bastidor para recubrir con tabique de albañilería o placa de yeso, pulsador con acabado brillo, asiento de inodoro extraíble y antideslizante, con posibilidad de uso como bidé; para fijar al suelo mediante 4 puntos de anclaje. Incluso silicona para sellado de juntas.
Incluye: Replanteo. Colocación y fijación del aparato. Montaje del desagüe. Conexión a la red de evacuación. Montaje de la grifería. Conexión a la red de agua fría. Comprobación de su correcto funcionamiento. Sellado de juntas.
Criterio de medición de proyecto: Número de unidades previstas, según documentación gráfica de Proyecto.
Criterio de medición de obra: Se medirá el número de unidades realmente colocadas según especificaciones de Proyecto.

| Código | Ud | Descripción | Rendimiento | Precio | Importe |
|---|---|---|---|---|---|
| mt30ipp020sd | Ud | Taza de inodoro de tanque alto, de porcelana sanitaria, para adosar a la pared, modelo Prestowash 740 87410 "PRESTO EQUIP", color blanco, con cisterna de inodoro empotrada, de doble descarga, con bastidor para recubrir con tabique de albañilería o placa de yeso, pulsador con acabado brillo, asiento de inodoro extraíble y antideslizante, con posibilidad de uso como bidé; para fijar al suelo mediante 4 puntos de anclaje. (material) | 1.000 | 853747.82 | 853747.82 |
| mt30www005 | Ud | Cartucho de 300 ml de silicona ácida monocomponente, fungicida, para sellado de juntas en ambientes húmedos. (material) | 0.012 | 9164.32 | 109.97 |
| op00ato010 |  | Atornillador. | 1.000 | 0.00 | 0.00 |
| op00mar010 |  | Martillo. | 1.000 | 0.00 | 0.00 |
| op00tal010 |  | Taladro. | 1.000 | 0.00 | 0.00 |
| mo008 | h | Maestro 1ª gasfitero. (mano de obra) | 1.478 | 8556.75 | 12646.88 |
| % | % | Herramientas | 2 % | 866504.67 | 17330.09 |
|  |  | Costes directos |  |  | 883834.76 |
