# Grifería temporizada para ducha

- Propiedad del archivo: CYPE Ingenieros S.A.
- Formato: FIEBDC-3/2016
- Programa: Generador de precios de la construcción. CYPE Ingenieros, S.A.
- Fecha: 17/05/2024
- Ámbito geográfico: Chile
- Divisa: CHL
- Costes indirectos: 3 %
- Gastos generales: 13 %
- Beneficio industrial: 6 %
- IVA: 19 %

## S Señalética y equipamiento

### SG Griferías

#### SGD Para duchas

**SGD010** Ud Grifería temporizada para ducha.
Grifería temporizada, instalación empotrada formada por grifo de paso recto mural para ducha, serie Presto 55, modelo (F) Embutido 55030 "PRESTO IBÉRICA", con tiempo de flujo de 30 segundos, limitador de caudal a 15 l/min, acabado cromado, para colocación empotrada. Incluso elementos de conexión.
Criterio de valoración económica: El precio no incluye la ducha mural.
Incluye: Colocación. Conexionado y comprobación de su correcto funcionamiento.
Criterio de medición de proyecto: Número de unidades previstas, según documentación gráfica de Proyecto.
Criterio de medición de obra: Se medirá el número de unidades realmente colocadas según especificaciones de Proyecto.

| Código | Ud | Descripción | Rendimiento | Precio | Importe |
|---|---|---|---|---|---|
| mt31gmp200qD | Ud | Grifo de paso recto mural para ducha, serie Presto 55, modelo (F) Embutido 55030 "PRESTO IBÉRICA", con tiempo de flujo de 30 segundos, limitador de caudal a 15 l/min, acabado cromado, para colocación empotrada; incluso elementos de conexión. (material) | 1 | 72581.4 | 72581.400 |
| mt37www010 | Ud | Material auxiliar para instalaciones de agua potable. (material) | 1 | 968.13 | 968.130 |
| mo008 | h | Maestro 1ª gasfitero. (mano de obra) | 0.568 | 8556.75 | 4860.234 |
| % | % | Herramientas | 2 % | 78409.764 | 1568.195 |
|  |  | Costes directos |  |  | 79977.959 |
