# Grifería electrónica para inodoro, "PRESTO IBÉRICA"

- Propiedad del archivo: CYPE Ingenieros S.A.
- Formato: FIEBDC-3/2016
- Programa: Generador de precios de la construcción. CYPE Ingenieros, S.A.
- Fecha: 17/05/2024
- Ámbito geográfico: Chile
- Divisa: CHL
- Costes indirectos: 3 %
- Gastos generales: 13 %
- Beneficio industrial: 6 %
- IVA: 19 %

## S Señalética y equipamiento

### SG Griferías

#### SGI Para inodoros

**SGI030** Ud Grifería electrónica para inodoro, "PRESTO IBÉRICA".
Grifería electrónica Tecnología Touch "PRESTO IBÉRICA" formada por grifo electrónico con accionamiento de la descarga por sensor táctil, para inodoro, serie Touch, modelo Domo Touch I 79751 "PRESTO IBÉRICA", con led indicador de la temperatura seleccionada, con tiempo de flujo de 7 segundos, caudal de 1,2 l/s, fijación rápida, alimentación por transformador 230/12 V. Incluso elementos de conexión, transformador 230/12 V, electroválvula y una llave de paso.
Incluye: Replanteo. Colocación. Conexionado. Comprobación de su correcto funcionamiento.
Criterio de medición de proyecto: Número de unidades previstas, según documentación gráfica de Proyecto.
Criterio de medición de obra: Se medirá el número de unidades realmente colocadas según especificaciones de Proyecto.

| Código | Ud | Descripción | Rendimiento | Precio | Importe |
|---|---|---|---|---|---|
| mt31gtp030d | Ud | Grifo electrónico con accionamiento de la descarga por sensor táctil, para inodoro, serie Touch, modelo Domo Touch I 79751 "PRESTO IBÉRICA", con led indicador de la temperatura seleccionada, con tiempo de flujo de 7 segundos, caudal de 1,2 l/s, fijación rápida, alimentación por transformador 230/12 V; incluso elementos de conexión, transformador 230/12 V, electroválvula y una llave de paso. (material) | 1 | 370482.81 | 370482.810 |
| mt37www010 | Ud | Material auxiliar para instalaciones de agua potable. (material) | 1 | 968.13 | 968.130 |
| mo008 | h | Maestro 1ª gasfitero. (mano de obra) | 0.568 | 8556.75 | 4860.234 |
| % | % | Herramientas | 2 % | 376311.174 | 7526.223 |
|  |  | Costes directos |  |  | 383837.397 |
