# Grifería temporizada para urinario

- Propiedad del archivo: CYPE Ingenieros S.A.
- Formato: FIEBDC-3/2016
- Programa: Generador de precios de la construcción. CYPE Ingenieros, S.A.
- Fecha: 17/05/2024
- Ámbito geográfico: Chile
- Divisa: CHL
- Costes indirectos: 3 %
- Gastos generales: 13 %
- Beneficio industrial: 6 %
- IVA: 19 %

## S Señalética y equipamiento

### SG Griferías

#### SGU Para urinarios

**SGU010** Ud Grifería temporizada para urinario.
Grifería temporizada, instalación vista formada por fluxor mural para urinario, serie Presto XT-U Vertical, modelo 26700 "PRESTO IBÉRICA", con tiempo de flujo de 5 segundos, limitador de caudal a 14 l/min, acabado cromado, para colocación en superficie. Incluso elementos de conexión.
Incluye: Replanteo. Colocación. Conexionado. Comprobación de su correcto funcionamiento.
Criterio de medición de proyecto: Número de unidades previstas, según documentación gráfica de Proyecto.
Criterio de medición de obra: Se medirá el número de unidades realmente colocadas según especificaciones de Proyecto.

| Código | Ud | Descripción | Rendimiento | Precio | Importe |
|---|---|---|---|---|---|
| mt31gmp300Dv | Ud | Fluxor mural para urinario, serie Presto XT-U Vertical, modelo 26700 "PRESTO IBÉRICA", con tiempo de flujo de 5 segundos, limitador de caudal a 14 l/min, acabado cromado, para colocación en superficie; incluso elementos de conexión. (material) | 1 | 99341.2 | 99341.200 |
| mt37www010 | Ud | Material auxiliar para instalaciones de agua potable. (material) | 1 | 968.13 | 968.130 |
| mo008 | h | Maestro 1ª gasfitero. (mano de obra) | 0.227 | 8556.75 | 1942.382 |
| % | % | Herramientas | 2 % | 102251.712 | 2045.034 |
|  |  | Costes directos |  |  | 104296.746 |
