# Grifería electrónica para urinario

- Propiedad del archivo: CYPE Ingenieros S.A.
- Formato: FIEBDC-3/2016
- Programa: Generador de precios de la construcción. CYPE Ingenieros, S.A.
- Fecha: 17/05/2024
- Ámbito geográfico: Chile
- Divisa: CHL
- Costes indirectos: 3 %
- Gastos generales: 13 %
- Beneficio industrial: 6 %
- IVA: 19 %

## S Señalética y equipamiento

### SG Griferías

#### SGU Para urinarios

**SGU030** Ud Grifería electrónica para urinario.
Grifería electrónica Tecnología Sensia "PRESTO IBÉRICA" formada por grifo electrónico con accionamiento de la descarga por infrarrojos, para urinario, serie Sensia, modelo 8520 55331 "PRESTO IBÉRICA", con led indicador de batería, limitador de caudal a 10 l/min, fijación rápida, alimentación por pila de 6 V. Incluso elementos de conexión, pila de 6 V y una llave de paso.
Incluye: Replanteo. Colocación. Conexionado. Comprobación de su correcto funcionamiento.
Criterio de medición de proyecto: Número de unidades previstas, según documentación gráfica de Proyecto.
Criterio de medición de obra: Se medirá el número de unidades realmente colocadas según especificaciones de Proyecto.

| Código | Ud | Descripción | Rendimiento | Precio | Importe |
|---|---|---|---|---|---|
| mt31gsp040gj | Ud | Grifo electrónico con accionamiento de la descarga por infrarrojos, para urinario, serie Sensia, modelo 8520 55331 "PRESTO IBÉRICA", con led indicador de batería, limitador de caudal a 10 l/min, fijación rápida, alimentación por pila de 6 V; incluso elementos de conexión, pila de 6 V y una llave de paso. (material) | 1 | 890771.67 | 890771.670 |
| mt37www010 | Ud | Material auxiliar para instalaciones de agua potable. (material) | 1 | 968.13 | 968.130 |
| mo008 | h | Maestro 1ª gasfitero. (mano de obra) | 0.568 | 8556.75 | 4860.234 |
| % | % | Herramientas | 2 % | 896600.034 | 17932.001 |
|  |  | Costes directos |  |  | 914532.035 |
