# Asiento para minusválidos, rehabilitación y tercera edad

- Propiedad del archivo: CYPE Ingenieros S.A.
- Formato: FIEBDC-3/2016
- Programa: Generador de precios de la construcción. CYPE Ingenieros, S.A.
- Fecha: 17/05/2024
- Ámbito geográfico: Chile
- Divisa: CHL
- Costes indirectos: 3 %
- Gastos generales: 13 %
- Beneficio industrial: 6 %
- IVA: 19 %

## S Señalética y equipamiento

### SP Artefactos sanitarios adaptados y ayudas técnicas

#### SPA Asientos, barras de apoyo y pasamanos

**SPA010** Ud Asiento para minusválidos, rehabilitación y tercera edad.
Asiento para minusválidos, rehabilitación y tercera edad, colocado en pared, abatible, modelo Prestobar Inox 78215 "PRESTO EQUIP", de acero inoxidable AISI 304 acabado brillante, de dimensiones totales 425x430 mm. Incluso elementos de fijación.
Incluye: Replanteo y trazado en el paramento de la situación del asiento. Colocación, nivelación y fijación de los elementos de soporte. Limpieza del elemento.
Criterio de medición de proyecto: Número de unidades previstas, según documentación gráfica de Proyecto.
Criterio de medición de obra: Se medirá el número de unidades realmente colocadas según especificaciones de Proyecto.

| Código | Ud | Descripción | Rendimiento | Precio | Importe |
|---|---|---|---|---|---|
| mt31abp140gg | Ud | Asiento para minusválidos, rehabilitación y tercera edad, colocado en pared, abatible, modelo Prestobar Inox 78215 "PRESTO EQUIP", de acero inoxidable AISI 304 acabado brillante, de dimensiones totales 425x430 mm, incluso fijaciones de acero inoxidable. (material) | 1 | 269895.26 | 269895.260 |
| mo107 | h | Ayudante gasfitero. (mano de obra) | 0.341 | 6212.96 | 2118.619 |
| % | % | Herramientas | 2 % | 272013.879 | 5440.278 |
|  |  | Costes directos |  |  | 277454.157 |
