# Válvula mezcladora termostática

- Propiedad del archivo: CYPE INGENIEROS, S.A.
- Formato: FIEBDC-3/2002
- Ámbito geográfico: Chile
- Divisa: CHL
- Costes indirectos: 3.00 %
- Gastos generales: 13.00 %
- Beneficio industrial: 6.00 %
- IVA: 19.00 %

## I Instalaciones

### IF Gasfitería

#### IFW Elementos

**IFW085** Ud Válvula mezcladora termostática.
Válvula mezcladora termostática para regulación de la temperatura, modelo Presto Rada 566 (85520) "PRESTO IBÉRICA", caudal medio de 485 l/min a 3 bar de presión, presión máxima de trabajo de 8,4 bar, con maneta de regulación de la temperatura, entradas y salida roscadas hembra de 1 1/2" de diámetro, con instalación en superficie.
Incluye: Replanteo. Colocación. Conexionado y comprobación de su correcto funcionamiento.
Criterio de medición de proyecto: Número de unidades previstas, según documentación gráfica de Proyecto.
Criterio de medición de obra: Se medirá el número de unidades realmente ejecutadas según especificaciones de Proyecto.

| Código | Ud | Descripción | Rendimiento | Precio | Importe |
|---|---|---|---|---|---|
| mt37avp030lf | Ud | Válvula mezcladora termostática para regulación de la temperatura, modelo Presto Rada 566 (85520) "PRESTO IBÉRICA", caudal medio de 485 l/min a 3 bar de presión, presión máxima de trabajo de 8,4 bar, con maneta de regulación de la temperatura, entradas y salida roscadas hembra de 1 1/2" de diámetro, para instalar en superficie. (material) | 1.000 | 1357451.01 | 1357451.01 |
| mt37www010 | Ud | Material auxiliar para instalaciones de agua potable. (material) | 1.000 | 975.23 | 975.23 |
| mo008 | h | Maestro 1ª gasfitero. (mano de obra) | 0.244 | 8553.61 | 2087.08 |
| mo107 | h | Ayudante gasfitero. (mano de obra) | 0.244 | 6210.68 | 1515.41 |
| % | % | Herramientas | 2 % | 1362028.73 | 27240.57 |
|  |  | Costes directos |  |  | 1389269.30 |
