# Protección de aceras y de bordillos

- Propiedad del archivo: CYPE INGENIEROS, S.A.
- Formato: FIEBDC-3/2002
- Ámbito geográfico: Chile
- Divisa: CHL
- Costes indirectos: 3.00 %
- Gastos generales: 13.00 %
- Beneficio industrial: 6.00 %
- IVA: 19.00 %

## 0 Trabajos previos

### 0C Protecciones provisionales

#### 0CA Aceras y bordillos

**0CA010** m² Protección de aceras y de bordillos.
Protección de aceras y de bordillos existentes que pudieran verse afectados por el paso de vehículos durante los trabajos, mediante extendido de lámina separadora de polietileno, con una masa superficial de 230 g/m² y base de hormigón simple de 10 cm de espesor, realizada con hormigón H20 (20) 20/6, no expuesto a ciclos hielo-deshielo, exposición a sulfatos despreciable, sin requerimiento de permeabilidad, docilidad blanda, preparado en central, con cemento grado normal.
Incluye: Colocación de la lámina separadora. Replanteo de las juntas de construcción y de dilatación. Tendido de niveles mediante toques, maestras de hormigón o reglas. Riego de la superficie base. Formación de juntas de construcción y de juntas perimetrales de dilatación. Vaciado y compactación del hormigón. Curado del hormigón. Demolición del piso con martillo neumático. Fragmentación de los escombros en piezas manejables. Retirada y acopio de escombros. Limpieza de los restos de obra. Carga manual de escombros sobre camión o contenedor.
Criterio de medición de proyecto: Superficie medida según documentación gráfica de Proyecto.
Criterio de medición de obra: Se medirá la superficie realmente ejecutada según especificaciones de Proyecto.

| Código | Ud | Descripción | Rendimiento | Precio | Importe |
|---|---|---|---|---|---|
| mt16png010e | m² | Film de polietileno de 0,25 mm de espesor y 230 g/m² de masa superficial. (material) | 1.100 | 623.18 | 685.50 |
| mt08aaa010a | m³ | Agua. (material) | 0.018 | 919.27 | 16.55 |
| mt01arg000e | m³ | Arena cribada. (material) | 0.048 | 10769.02 | 516.91 |
| mt01arg001em | m³ | Árido grueso homogeneizado, de tamaño máximo 20 mm. (material) | 0.082 | 17608.80 | 1443.92 |
| mt08cem000e | kg | Cemento gris en sacos. (material) | 30.450 | 100.14 | 3049.26 |
| mq06vib020 | h | Regla vibrante de 3 m. (maquinaria) | 0.097 | 3344.73 | 324.44 |
| mq06hor010 | h | Concretera eléctrica con una capacidad de amasado de 160 l. (maquinaria) | 0.073 | 2206.20 | 161.05 |
| mq05mai030 | h | Martillo neumático. (maquinaria) | 0.174 | 2922.16 | 508.46 |
| mq05pdm010a | h | Compresor portátil eléctrico 2 m³/min de caudal. (maquinaria) | 0.174 | 2728.79 | 474.81 |
| mo113 | h | Jornal construcción. (mano de obra) | 0.352 | 5997.35 | 2111.07 |
| mo112 | h | Jornal especializado de construcción. (mano de obra) | 0.352 | 6095.47 | 2145.61 |
| mo020 | h | Maestro 1ª construcción. (mano de obra) | 0.073 | 8327.21 | 607.89 |
| mo077 | h | Ayudante construcción. (mano de obra) | 0.036 | 6224.80 | 224.09 |
| % | % | Herramientas | 2 % | 12269.56 | 245.39 |
|  |  | Costes directos |  |  | 12514.95 |
