# Pruebas en cimiento

- Propiedad del archivo: CYPE INGENIEROS, S.A.
- Formato: FIEBDC-3/2002
- Ámbito geográfico: Chile
- Divisa: CHL
- Costes indirectos: 3.00 %
- Gastos generales: 13.00 %
- Beneficio industrial: 6.00 %
- IVA: 19.00 %

## 0 Trabajos previos

### 0E Toma de muestras y pruebas para estudio de patologías

#### 0ED Pruebas e inspecciones de elementos estructurales

**0ED010** Ud Pruebas en cimiento.
Prueba para la determinación del armado inferior (desde un lateral) de placa de fundación mediante el uso del pachómetro, obteniendo el número de barras y la disposición de las mismas, sin incluir cala ni reposición de revestimientos o recubrimientos.
Incluye: Realización de la prueba.
Criterio de medición de proyecto: Número de unidades previstas, según documentación gráfica de Proyecto.
Criterio de medición de obra: Se medirá el número de unidades realmente ejecutadas según especificaciones de Proyecto.

| Código | Ud | Descripción | Rendimiento | Precio | Importe |
|---|---|---|---|---|---|
| mt49hpa010e | Ud | Prueba para determinar el armado inferior de una placa de fundación, mediante el uso de pachómetro, obteniendo el número de barras y la disposición de las mismas, sin incluir cala ni reposición de revestimientos o recubrimientos. (material) | 1.000 | 43462.23 | 43462.23 |
| % | % | Herramientas | 2 % | 43462.23 | 869.24 |
|  |  | Costes directos |  |  | 44331.47 |
