# Informe técnico

- Propiedad del archivo: CYPE INGENIEROS, S.A.
- Formato: FIEBDC-3/2002
- Ámbito geográfico: Chile
- Divisa: CHL
- Costes indirectos: 3.00 %
- Gastos generales: 13.00 %
- Beneficio industrial: 6.00 %
- IVA: 19.00 %

## 0 Trabajos previos

### 0E Toma de muestras y pruebas para estudio de patologías

#### 0ED Pruebas e inspecciones de elementos estructurales

**0ED100** Ud Informe técnico.
Informe técnico sobre los resultados obtenidos en las pruebas realizadas por laboratorio acreditado en el área técnica correspondiente en muros de hormigón. Incluso desplazamiento a obra y recogida de datos.
Incluye: Desplazamiento a obra. Recogida de datos. Realización del informe.
Criterio de medición de proyecto: Número de unidades previstas, según documentación gráfica de Proyecto.
Criterio de medición de obra: Se medirá el número de unidades realmente ejecutadas según especificaciones de Proyecto.

| Código | Ud | Descripción | Rendimiento | Precio | Importe |
|---|---|---|---|---|---|
| mt49tei020d | Ud | Informe técnico sobre los resultados obtenidos en las pruebas realizadas por laboratorio acreditado en el área técnica correspondiente en muros de hormigón. (material) | 1.000 | 107906.00 | 107906.00 |
| % | % | Herramientas | 2 % | 107906.00 | 2158.12 |
|  |  | Costes directos |  |  | 110064.12 |
