# Alquiler de estabilizador exterior de fachada

- Propiedad del archivo: CYPE INGENIEROS, S.A.
- Formato: FIEBDC-3/2002
- Ámbito geográfico: Chile
- Divisa: CHL
- Costes indirectos: 3.00 %
- Gastos generales: 13.00 %
- Beneficio industrial: 6.00 %
- IVA: 19.00 %

## 0 Trabajos previos

### 0F Estabilizadores de fachada

#### 0FE Exteriores

**0FE010** Ud Alquiler de estabilizador exterior de fachada.
Alquiler, durante 15 días naturales, de estabilizador exterior de fachada, hasta 6 m de altura, formado por un sistema de vigas aligeradas que se anclan a unos contrapesos de hormigón; para el apeo de fachada de 250 m². Incluso conexiones, diagonales y otros elementos de arriostramiento.
Criterio de valoración económica: El precio no incluye los contrapesos de hormigón.
Incluye: Revisión periódica para garantizar su estabilidad y condiciones de seguridad.
Criterio de medición de proyecto: Número de unidades previstas, según documentación gráfica de Proyecto.
Criterio de medición de obra: Amortización en forma de alquiler diario, según condiciones definidas en el contrato suscrito con la empresa suministradora, considerando un mínimo de 250 m² de fachada y 15 días naturales.

| Código | Ud | Descripción | Rendimiento | Precio | Importe |
|---|---|---|---|---|---|
| mq13est010a | Ud | Alquiler diario de m² de estabilizador exterior de fachada, de hasta 6 m de altura, constituido por un sistema de vigas aligeradas que se anclan a unos contrapesos de hormigón (no incluidos en este precio); para apeo de fachada. (maquinaria) | 4347.000 | 116.32 | 505643.04 |
| % | % | Herramientas | 2 % | 505643.04 | 10112.86 |
|  |  | Costes directos |  |  | 515755.90 |
