# Embalaje de mobiliario

- Propiedad del archivo: CYPE INGENIEROS, S.A.
- Formato: FIEBDC-3/2002
- Ámbito geográfico: Chile
- Divisa: CHL
- Costes indirectos: 3.00 %
- Gastos generales: 13.00 %
- Beneficio industrial: 6.00 %
- IVA: 19.00 %

## 0 Trabajos previos

### 0M Equipamiento

#### 0ME Embalaje

**0ME011** m³ Embalaje de mobiliario.
Suministro y colocación de láminas de polietileno transparente, film alveolar y cajas de cartón, para embalaje de mobiliario (aproximadamente 2 ud/m³), para su transporte hasta el lugar de almacenaje. Incluso gránulos de poliestireno expandido para las cajas, cinta autoadhesiva, y recogida y carga de restos sobre camión o contenedor.
Incluye: Embalaje del mobiliario. Limpieza y retirada de restos a contenedor.
Criterio de medición de proyecto: Volumen medido según documentación gráfica de Proyecto.
Criterio de medición de obra: Se medirá el volumen realmente ejecutado según especificaciones de Proyecto.

| Código | Ud | Descripción | Rendimiento | Precio | Importe |
|---|---|---|---|---|---|
| mt32war020 | m² | Lámina de polietileno transparente, de 0,2 mm de espesor. (material) | 2.117 | 114.77 | 242.97 |
| mt32war050 | m² | Film alveolar para embalar. (material) | 2.117 | 413.15 | 874.64 |
| mt32war030 | m | Cinta plástica autoadhesiva. (material) | 2.419 | 26.78 | 64.78 |
| mt32war040 | m² | Cartón rizado para embalaje. (material) | 1.050 | 229.52 | 241.00 |
| mt32war070 | kg | Gránulos de poliestireno expandido, de 10 kg/m³ de densidad, de granulometría comprendida entre 2 y 3 mm, para protección y embalaje. (material) | 0.105 | 4361.00 | 457.91 |
| mo113 | h | Jornal construcción. (mano de obra) | 0.702 | 5995.15 | 4208.60 |
| % | % | Herramientas | 2 % | 6089.90 | 121.80 |
|  |  | Costes directos |  |  | 6211.70 |
